# 00000_17

- Propiedad del archivo: SOFT S.A.
- Formato: FIEBDC-3/2002
- Programa: Presto 8.8
- Fecha de los precios: 02/01/2016
- Divisa: EUR
- Código: 00000_17 (30/09/2009)
Importe: 250889.92

## 01 MOVIMIENTO DE TIERRAS (01/01/2010)
Importe: 4343.58

**01.01** m2 DEMOLICIÓN DE ACERA
150 m2 × 5.11 = 766.50
Demolición y levantado de aceras de terrazo, con solera de hormigón en masa 10/15 cm. de espesor, incluso retirada de escombros y carga sobre camión, para su transporte a vertedero o planta de reciclaje.

| Código | Ud | Descripción | Rendimiento | Precio | Importe |
|---|---|---|---|---|---|
| O01OA020 | h | Capataz (mano de obra) | 0.007 | 19.65 | 0.14 |
| O01OA070 | h | Peón ordinario (mano de obra) | 0.06 | 17 | 1.02 |
| M05EN030 | h | Retroexcavadora hidráulica neumáticos 100 cv (maquinaria) | 0.06 | 47.78 | 2.87 |
| M06MR230 | h | Martillo rompedor hidráulico 600 kg (maquinaria) | 0.1 | 10.84 | 1.08 |
|  |  | Total |  |  | 5.11 |

Claves: vertedero, demolición, escombro, limpieza, transporte, máquina, impreso, hormigón, pie, protección, auxiliar, planta, acera, carga, medio, colectivo, medición, superficie, ejecución, órdenes, levantar

| Medición | Uds. | Largo | Parcial |
|---|---|---|---|
| Superficie | 1 | 150 | 150.00 |
| Total |  |  | 150 |

**01.02** m2 RETIRADA DE CAPA TERRENO VEGETAL A MÁQUINA
200 m2 × 0.86 = 172.00
Retirada de capa de tierra vegetal superficial, por medios mecánicos, sin carga ni transporte al vertedero, incluida parte proporcional de medios auxiliares.

| Código | Ud | Descripción | Rendimiento | Precio | Importe |
|---|---|---|---|---|---|
| O01OA070 | h | Peón ordinario | 0.008 | 17 | 0.14 |
| M11MM030 | h | Motosierra gasolina L=40 cm 1,32 cv (maquinaria) | 0.1 | 2.08 | 0.21 |
| M05PN020 | h | Pala cargadora neumáticos 155 cv 2,5 m3 (maquinaria) | 0.015 | 33.98 | 0.51 |
|  |  | Total |  |  | 0.86 |

Claves: mecánico, carga, tierra, capa, terreno, medio, máquina, transporte, vertedero, auxiliar, superficie, vegetal

| Medición | Uds. | Largo | Parcial |
|---|---|---|---|
| Zona este | 1 | 200 | 200.00 |
| Total |  |  | 200 |

**01.03** m3 EXCAVACIÓN VACIADO A MÁQUINA TERRENOS COMPACTOS
37 m3 × 3.8 = 140.60
Excavación a cielo abierto en vaciado de hasta 2 m de profundidad en terrenos compactos, por medios mecánicos, con extracción de tierras sobre camión y acopio en el interior de la obra a una distancia menor de 150 m, ida y vuelta del vaciado. Incluida parte proporcional de medios auxiliares. Según CTE-DB-SE-C y NTE-ADV.

| Código | Ud | Descripción | Rendimiento | Precio | Importe |
|---|---|---|---|---|---|
| O01OA070 | h | Peón ordinario | 0.025 | 17 | 0.43 |
| M05EC010 | h | Retroexcavadora hidráulica cadenas 90 cv (maquinaria) | 0.035 | 43.46 | 1.52 |
| M07CB030 | h | Camión basculante 6x4 de 20 t (maquinaria) | 0.05 | 37.05 | 1.85 |
|  |  | Total |  |  | 3.8 |

Claves: vaciado, abierto, máquina, terreno, compacto, acopiar, cielo, mecánico, extracción, tierra, camión, auxiliar, interior, excavación, medio

| Medición | Uds. | Largo | Ancho | Parcial |
|---|---|---|---|---|
| Zona este | 1 | 185 | 0.2 | 37.00 |
| Total |  |  |  | 37 |

**01.04** m2 COMPACTACIÓN TERRENO CIELO ABIERTO MECÁNICA S/APORTE
340 m2 × 1.38 = 469.20
Compactación de terrenos a cielo abierto por medios mecánicos, sin aporte de tierras, incluido regado de los mismos, sin definir grado de compactación mínimo y con parte proporcional de medios auxiliares. Según CTE-DB-SE-C.

| Código | Ud | Descripción | Rendimiento | Precio | Importe |
|---|---|---|---|---|---|
| O01OA070 | h | Peón ordinario | 0.01 | 17 | 0.17 |
| M08RN050 | h | Rodillo compactador mixto 18 t a=222 cm (maquinaria) | 0.02 | 45.47 | 0.91 |
| M08CA110 | h | Cisterna agua s/camión 10.000 l (maquinaria) | 0.01 | 30.39 | 0.30 |
|  |  | Total |  |  | 1.38 |

Claves: terreno, cielo, abierto, mecánico, compacto, aportación, tierra, riego, graduación, medio, auxiliar

| Medición | Uds. | Largo | Parcial |
|---|---|---|---|
| Zona norte | 1 | 340 | 340.00 |
| Total |  |  | 340 |

**01.05** m3 RELLENO/APISONADO CIELO ABIERTO MECÁNICO ZAHORRA (01/01/2010)
92.5 m3 × 16.46 = 1522.55
Relleno, extendido y apisonado de zahorras a cielo abierto por medios mecánicos, en tongadas de 30 cm de espesor, hasta conseguir un grado de compactación del 95% del proctor normal, incluido regado de las mismas, refino de taludes y con parte proporcional de medios auxiliares, considerando las zahorras a pie de tajo. Según CTE-DB-SE-C.

| Código | Ud | Descripción | Rendimiento | Precio | Importe |
|---|---|---|---|---|---|
| O01OA070 | h | Peón ordinario | 0.085 | 17 | 1.45 |
| P01AF040 | t | Zahorra artificial huso Z-3 DA<25 (material; 01/01/2010) | 1.7 | 6.08 | 10.34 |
| M08NM020 | h | Motoniveladora de 200 cv (maquinaria) | 0.015 | 68.38 | 1.03 |
| M08RN020 | h | Rodillo compactador mixto 7000 kg a=168 cm (maquinaria) | 0.095 | 31.85 | 3.03 |
| M08CA110 | h | Cisterna agua s/camión 10.000 l | 0.02 | 30.39 | 0.61 |
|  |  | Total |  |  | 16.46 |

Claves: refino, tajo, pie, talud, riego, próctor, graduación, apisonado, zahorra, mecánico, abierto, cielo, compacto, medio, relleno, auxiliar

| Medición | Uds. | Largo | Ancho | Parcial |
|---|---|---|---|---|
| Zona este | 1 | 185 | 0.5 | 92.50 |
| Total |  |  |  | 92.5 |

**01.06** m3 TRANSPORTE VERTEDERO <10 km CARGA MANUAL
80.4 m3 × 15.83 = 1272.73
Transporte de tierras al vertedero a una distancia menor de 10 km, considerando ida y vuelta, con camión basculante cargado a mano (considerando 2 peones), canon de vertedero y con parte proporcional de medios auxiliares, considerando también la carga.

| Código | Ud | Descripción | Rendimiento | Precio | Importe |
|---|---|---|---|---|---|
| O01OA070 | h | Peón ordinario | 0.5 | 17 | 8.50 |
| M07CB010 | h | Camión basculante 4x2 de 10 t (maquinaria) | 0.05 | 29.67 | 1.48 |
| M07N060 | m3 | Canon de desbroce a vertedero (maquinaria) | 1 | 5.85 | 5.85 |
|  |  | Total |  |  | 15.83 |

Claves: manual, tierra, transporte, carga, medio, basculante, mano, auxiliar, camión, vertedero

| Medición | Uds. | Largo | Ancho | Alto | Parcial |
|---|---|---|---|---|---|
| Demolicion acera | 1 | 150 | 0.2 | 1.2 | 36.00 |
| Excavación este | 1 | 37 |  | 1.2 | 44.40 |
| Total |  |  |  |  | 80.4 |

## 02 URBANIZACIÓN (01/01/2010)
Importe: 7688.2
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
**02.01** m2 SOLERA ARMADA C/FIBRA DE ACERO 25 kg/m3 e=20 cm (01/01/2010)
185 m2 × 23.43 = 4334.55
Solera de hormigón armado HA-25/P/20/I de 20 cm de espesor, elaborado en obra, i/vertido, colocación y armado con 25 kg/m3 de fibra de acero, p.p. de juntas, aserrado de las mismas y fratasado. Cargas admisibles en función del espesor de hormigón (H-25), tipo y dosificación de fibra de acero. Componentes del hormigón y fibras de acero con marcado CE y DdP (Declaración de prestaciones) según Reglamento (UE) 305/2011.

| Código | Ud | Descripción | Rendimiento | Precio | Importe |
|---|---|---|---|---|---|
| O01OA030 | h | Oficial primera (mano de obra) | 0.14 | 20 | 2.80 |
| O01OA070 | h | Peón ordinario | 0.14 | 17 | 2.38 |
| P01HA240 | m3 | Hormigón HA-25/P/20/I central (material; 01/01/2010) | 0.2 | 63.65 | 12.73 |
| P03W043 | kg | Fibra acero L/D 67 / D=0,75 mm / L=50 mm 1200 MPa (material) | 4 | 1.38 | 5.52 |
|  |  | Total |  |  | 23.43 |

Claves: colocación, junta, aceptar, armadura, acero, hormigón, elaboración, círculo, solera, carga, dosificación, componente, marco, fratasado, fibra

| Medición | Uds. | Largo | Parcial |
|---|---|---|---|
| Zona este | 1 | 185 | 185.00 |
| Total |  |  | 185 |

**02.02** m2 TRATAM. FRATASADO SOLERA EXTERIOR (ANTIDESLIZANTE) (24/02/2015)
185 m2 × 5.24 = 969.40
Fratasado parar dotar de caracter antideslizante, con acabado semipulido mecanico en losas, forjados o soleras, incluido la adicion de cuarzo gris durante el semipulido con una dosificacion de 3kg. de cuarzo y 1,5kg. de cemento CEM II/A-P 32,5 R4 kg/m2, aserrado de juntas y sellado con masilla de poliuretano de elasticidad permanente, tipo Sika-flex o similar, s/NTE-RSC, i/ p.p. medios auxiliares, medido en superficie realmente ejecutada.

| Código | Ud | Descripción | Rendimiento | Precio | Importe |
|---|---|---|---|---|---|
| O01OA030 | h | Oficial primera | 0.08 | 20 | 1.60 |
| O01OA070 | h | Peón ordinario | 0.08 | 17 | 1.36 |
| MFRAT | h. | Maquina fratasadora de hormigon (maquinaria; 24/02/2015) | 0.3 | 3.89 | 1.17 |
| RVIB | h. | Regla vibrante de 3m. (material; 24/02/2015) | 0.3 | 3.69 | 1.11 |
|  |  | Total |  |  | 5.24 |

| Medición | Uds. | Largo | Parcial |
|---|---|---|---|
| Zona este | 1 | 185 | 185.00 |
| Total |  |  | 185 |

**02.03** m2 LÁMINA SEPARADORA DE POLIETILENO
525 m2 × 1.53 = 803.25
Lámina separadora de polietileno, de 0,15 mm de espesor y 120 g/m² de masa superficial, colocada sobre el terreno o sobre un encachado.

| Código | Ud | Descripción | Rendimiento | Precio | Importe |
|---|---|---|---|---|---|
| O01OA030 | h | Oficial primera | 0.033 | 20 | 0.66 |
| O01OA070 | h | Peón ordinario | 0.017 | 17 | 0.29 |
| P01HM250 | m2 | Lámina de polietileno, de 120 g/m². (material; 25/06/2020) | 1.15 | 0.5 | 0.58 |
|  |  | Total |  |  | 1.53 |

| Medición | Uds. | Largo | Parcial |
|---|---|---|---|
| Zona este | 1 | 185 | 185.00 |
| Zona norte | 1 | 340 | 340.00 |
| Total |  |  | 525 |

**02.04** m2 SOLERA HORMIGON IMPRESO e=20 cm (01/01/2010)
4 m2 × 41.8 = 167.20
Solera de hormigón impreso de 20 cm de espesor, con juntas, realizado con hormigón HA-25/B/20/IIa fabricado en central, y vertido desde camión, y malla electrosoldada ME 20x20 Ø 5-5 B 500 T 6x2,20 UNE-EN 10080, sobre separadores homologados; con lámina de polietileno como capa separadora bajo el pavimento; coloreado y endurecido superficialmente mediante espolvoreo con mortero decorativo de rodadura para pavimento de hormigón color blanco, compuesto de cemento, áridos de sílice, aditivos orgánicos y pigmentos, rendimiento 4,5 kg/m²; acabado impreso en relieve mediante estampación con moldes de goma, previa aplicación de desmoldeante en polvo color burdeos y sellado final mediante aplicación de resina impermeabilizante. Incluso colocación y retirada de encofrados, ejecución de juntas de construcción; emboquillado o conexión de los elementos exteriores (cercos de arquetas, sumideros, botes sifónicos, etc.) de las redes de instalaciones ejecutadas bajo el pavimento; extendido, regleado y aplicación de aditivos. Limpieza final del hormigón mediante proyección de agua a presión. Sin incluir la ejecución de la base de apoyo ni la de las juntas de dilatación y de retracción.

| Código | Ud | Descripción | Rendimiento | Precio | Importe |
|---|---|---|---|---|---|
| O01OA030 | h | Oficial primera | 0.6 | 20 | 12.00 |
| O01OA070 | h | Peón ordinario | 0.6 | 17 | 10.20 |
| P01HA240 | m3 | Hormigón HA-25/P/20/I central | 0.21 | 63.65 | 13.37 |
| P01HM250 | m2 | Lámina de polietileno, de 120 g/m². | 1.05 | 0.5 | 0.53 |
| P01HIM010 | ud | Separador homologado para pavimentos continuos. (material; 25/06/2020) | 2 | 0.04 | 0.08 |
| P01HIM011 | m2 | Malla electrosoldada ME 20x20 Ø 5-5 B 500 T 6x2,20 (material; 25/06/2020) | 1.2 | 1.31 | 1.57 |
| P01HIM012 | kg | Mortero decorativo de rodadura para pav. de hormigón color (material; 25/06/2020) | 4.5 | 0.44 | 1.98 |
| P01HIM013 | kg | Desmoldeante en polvo color, aplicado en p.cont (material; 25/06/2020) | 0.2 | 3.6 | 0.72 |
| P01HIM014 | kg | Resina impermeabilizante, para el curado y sellado de pav (material; 25/06/2020) | 0.25 | 4.15 | 1.04 |
| REGVIB | h | Regla vibrante de 3 m. (maquinaria; 25/06/2020) | 0.035 | 4.52 | 0.16 |
| HIDROLIM | h | Hidrolimpiadora a presión (maquinaria; 25/06/2020) | 0.033 | 4.45 | 0.15 |
|  |  | Total |  |  | 41.8 |

| Medición | Uds. | Largo | Parcial |
|---|---|---|---|
| Zona norte | 1 | 4 | 4.00 |
| Total |  |  | 4 |

**02.05** ml REUBICACIÓN VALLADO EXISTENTE (01/01/2010)
20 ml × 70.69 = 1413.80
Reubicación de vallado existente incluyendo el levantamiento por medios manuales, recuperación del material desmontado, apilado y traslado al la nueva situación, incluyendo todos los trabajos y material necesario para su colocaciónm p.p. postes de esquina, jabalcones, tornapuntas, tensores, grupillas y accesorios, montada, incluido replanteo y recibido de postes con hormigón HM-20/P/20/I de central. Materiales con marcado CE y DdP (Declaración de prestaciones) según Reglamento (UE) 305/2011.

| Código | Ud | Descripción | Rendimiento | Precio | Importe |
|---|---|---|---|---|---|
| O01OA050 | h | Ayudante (mano de obra) | 2.5 | 17.8 | 44.50 |
| O01OA070 | h | Peón ordinario | 1.5 | 17 | 25.50 |
| P13VP130 | u | Poste galvanizado (material) | 0.1 | 2.04 | 0.20 |
| P01HM060 | m3 | Hormigón HM-20/P/20/I central (material; 01/01/2010) | 0.008 | 61.65 | 0.49 |
|  |  | Total |  |  | 70.69 |

Claves: medición, vertedero, carga, limpieza, escombro, planta, auxiliar, ejecución, colectivo, transporte, protección, pie, levantar, accesorio, carpintería, tabiquería, mano, cerco, medio, recuperable, material, hoja, desmontable, superficie, manual

| Medición | Uds. | Parcial |
|---|---|---|
| Vallado | 20 | 20.00 |
| Total |  | 20 |

## 03 ESTRUCTURA (01/01/2010)
Importe: 8253.06

**03.01** ud PLACA ANCLAJE 450x450x20 mm TACO QUIMICO (01/01/2010)
11 ud × 55.78 = 613.58
Placa de anclaje de acero S275 en perfil plano, de dimensiones 450x450x20 mm con cuatro anclajes quimico estructurales con perforación de 20 mm de diámetro y 260mm de profundidad, relleno del orificio con inyección de resina epoxi, libre de estireno, y posterior inserción de barra corrugada de acero UNE-EN 10080 B 500 S, de 8 mm de diámetro y 400 mm de longitud. I/taladro central, colocada. Según NTE, CTE-DB-SE-A y EAE. Acero con con marcado CE y DdP (Declaración de prestaciones) según Reglamento (UE) 305/2011.

| Código | Ud | Descripción | Rendimiento | Precio | Importe |
|---|---|---|---|---|---|
| O01OB130 | h | Oficial 1ª cerrajero (mano de obra) | 0.45 | 19.09 | 8.59 |
| O01OB140 | h | Ayudante cerrajero (mano de obra) | 0.45 | 17.95 | 8.08 |
| O01OB010 | h | Oficial 1ª encofrador (mano de obra) | 0.25 | 19.6 | 4.90 |
| P13TP021 | ud | Cartucho de 400 ml de resina epoxi (material; 25/06/2020) | 0.23 | 20.48 | 4.71 |
| P13TP020 | kg | Palastro 20 mm (material) | 17.719 | 1.52 | 26.93 |
| P03ACA080 | kg | Acero corrugado B 400 S/SD (material) | 3.476 | 0.66 | 2.29 |
| M12O010 | h | Equipo oxicorte (maquinaria) | 0.05 | 2.55 | 0.13 |
| P01DW090 | u | Pequeño material (material; 01/01/2010) | 0.12 | 1.28 | 0.15 |
|  |  | Total |  |  | 55.78 |

Claves: soldadura, anclaje, placa, acero, perfil, plano, corrugado, central, colocación, círculo, marco, diámetro, dimensión

| Medición | Uds. | Parcial |
|---|---|---|
| Pilares zona depositos | 3 | 3.00 |
| Atado pilares zona lamas | 8 | 8.00 |
| Total |  | 11 |

**03.02** kg ACERO S275 JR EN ESTRUCTURA SOLDADA (01/01/2010)
1464.34 kg × 1.93 = 2826.18
Acero laminado S275 JR, en perfiles laminados en caliente para vigas, pilares, zunchos y correas, mediante uniones soldadas; i/p.p. de soldaduras, cortes, piezas especiales, despuntes y dos manos de imprimación con pintura de minio de plomo, montado y colocado, según NTE-EAS/EAV, CTE-DB-SE-A y EAE. Acero con marcado CE y DdP (Declaración de prestaciones) según Reglamento (UE) 305/2011.

| Código | Ud | Descripción | Rendimiento | Precio | Importe |
|---|---|---|---|---|---|
| O01OB130 | h | Oficial 1ª cerrajero | 0.015 | 19.09 | 0.29 |
| O01OB140 | h | Ayudante cerrajero | 0.015 | 17.95 | 0.27 |
| P03ALP010 | kg | Acero laminado S 275 JR (material) | 1.05 | 0.94 | 0.99 |
| P25OU080 | l | Minio electrolítico (material; 30/12/2014) | 0.01 | 7.09 | 0.07 |
| A06T010 | h | GRÚA TORRE 30 m FLECHA 750 kg (material; 01/01/2010) | 0.01 | 17.82 | 0.18 |
| P01DW090 | u | Pequeño material | 0.1 | 1.28 | 0.13 |
|  |  | Total |  |  | 1.93 |

Claves: perfil, acero, unión, correa, zuncho, soporte, viga, caliente, lámina, corte, soldadura, estructura, montaje, colocación, marco, círculo, pieza, plomo, minio, pintura, imprimación, mano, especial

| Medición | Uds. | Largo | Alto | Parcial |
|---|---|---|---|---|
| IPE 300 | 3 | 42.2 | 3.3 | 417.78 |
|  | 4 | 42.2 | 6.2 | 1046.56 |
| Total |  |  |  | 1464.34 |

**03.03** m2 FÁBRICA BLOQUE CERÁMICO 30x19x14 cm + ARMADURA DE TENDEL (01/01/2010)
25.84 m2 × 27.65 = 714.48
Fábrica de partición de bloque aligerado de termoarcilla, 30x19x14 cm, de una hoja de 14 cm de espesor de fábrica, para revestir, recibida con mortero de cemento M-7,5 con colocación, cada tres hiladas (las 2 primeras y cada 60 cm), de armadura de acero galvanizado, en forma de cercha de dimensiones 4x100 mm, según EC-6, incluyendo piezas de unión a pilares metalicos, p.p. de jambas, anclajes, dinteles, ejecución de encuentros y piezas especiales, rejuntado, limpieza y medios auxiliares, s/NTE-FFB-6 y CTE DB-SE-F, medida deduciendo huecos superiores a 2 m2. Incluso p/p de aplomado y recibido de cercos y precercos, mermas y roturas, con eliminación de restos, limpieza final y retirada a vertedero.

| Código | Ud | Descripción | Rendimiento | Precio | Importe |
|---|---|---|---|---|---|
| O01OA030 | h | Oficial primera | 0.416 | 20 | 8.32 |
| O01OA070 | h | Peón ordinario | 0.208 | 17 | 3.54 |
| A02A070 | m3 | MORTERO CEMENTO M-7,5 (material; 01/01/2010) | 0.012 | 79.67 | 0.96 |
| P01LA070 | u | Armadura de tendel redonda galvanizada 4x100 mm (material) | 0.6 | 10.26 | 6.16 |
| P01BT120 | u | Bloque cerámico 30x19x14 cm (material; 01/01/2010) | 16.67 | 0.52 | 8.67 |
|  |  | Total |  |  | 27.65 |

Claves: hoja, medio, dimensión, armadura, cerámico, fábrica, tendel, anclaje, ligero, acero, cercha, mortero, cemento, colocación, hilada, galvanizar, partición, pieza, revestir, murfor, hueco, vertedero, ejecución, bekaert, especial, junta, limpieza, bloque, auxiliar, cerco, precerco, merma, rotura, dintel

| Medición | Uds. | Largo | Alto | Parcial |
|---|---|---|---|---|
| Cerramiento depositos | 1 | 7.6 | 3.4 | 25.84 |
| Total |  |  |  | 25.84 |

**03.04** m2 BANCADA INSTALACIONES (11/02/2010)
14.6 m2 × 88.36 = 1290.06
Ejecución de bancada de instalaciones con losa armada 15cm., con hormigón elaborado en central HA-25 N/mm2, consistencia plástica, Tmáx. 20 mm., para ambiente normal, con corcho antivibratorio, i/encofrado y desencofrado, vertido por medio de camión bomba, vibrado y colocado. Según normas NTE-CSL , EHE-08. Totalmente montado
Incluyendo piezas metalicas de apoyo para sobreelevación de maquinas para paso de conductos.

| Código | Ud | Descripción | Rendimiento | Precio | Importe |
|---|---|---|---|---|---|
| O01OA060 | h | Peón especializado (mano de obra) | 0.05 | 17.12 | 0.86 |
| O01OA050 | h | Ayudante | 0.05 | 17.8 | 0.89 |
| VIBCON PA7100 | m2 | Tacos caucho antivibratorio Vibcon modelo PA 70/100 30mm (material; 03/11/2018) | 1.1 | 28.94 | 31.83 |
| VIBCON LR233 | m2 | Panel lana de roca LR233 30mm 1200x600mm (material; 23/01/2015) | 1.1 | 15.4 | 16.94 |
| VIBCON AMOR | m2 | Lámina amortiguante (material; 23/01/2015) | 1.1 | 1.93 | 2.12 |
| VIBCON FILM | m2 | Film polietlieno gramaje industrial (material; 23/01/2015) | 1.1 | 2.69 | 2.96 |
| P03ALP010 | kg | Acero laminado S 275 JR | 1.05 | 0.94 | 0.99 |
| D04GT204 | ud | HOR. HA-25/P/40/ IIa LOSA V. G. CEN. (11/02/2010) | 0.15 | 82.82 | 12.42 |
| D04CS001 | ud | ENCOF. MAD. LOSAS CIMENTAC. (24/01/2015) | 0.25 | 4.6 | 1.15 |
| D04AA201 | kg | ACERO CORRUGADO B 500-S (24/01/2015) | 20 | 0.91 | 18.20 |
|  |  | Total |  |  | 88.36 |

Claves: colocación, medio, limpieza, ambiente, hormigón, consistencia, norma, vertedero, plástico, central, vibración, encofrar, elaboración, losa, armadura, camión, bomba, desencofrante, cimiento
Relación comercial: Barcelona, 165.53, Madrid

| Medición | Uds. | Largo | Parcial |
|---|---|---|---|
| Bancadas apoyo UTA | 1 | 14.6 | 14.60 |
| Total |  |  | 14.6 |

**03.05** m2 TRASDOSADO AUTOPORTANTE PLADUR FOC EI-60 (2x15F)+70
76 m2 × 29.77 = 2262.52
Trasdosado autoportante de sistema de paneles de yeso laminado (PYL), con resistencia al fuego EI-60, formado por una estructura de acero galvanizado, de canales horizontales de 70 mm de ancho y montantes verticales, con una modulación de 600 mm de separación a ejes entre montantes; y sobre la cual se atornillan 2 placas resistentes al fuego y altas temperaturas (Tipo F según UNE EN 520) de 15 mm de espesor. Totalmente terminado para acabado mínimo Nivel Q1 ó Q2, listo para imprimar, revestir, pintar o decorar; i/p.p. de tratamientos de juntas, esquinas y huecos, pasos de instalaciones, pastas, cintas, guardavivos, tornillería, bandas de estanqueidad, limpieza y medios auxiliares. Conforme a UNE 102043:2013, ATEDY y NTE-PTP. Medido deduciendo huecos mayores a 2 m2.

| Código | Ud | Descripción | Rendimiento | Precio | Importe |
|---|---|---|---|---|---|
| O01OA030 | h | Oficial primera | 0.29 | 20 | 5.80 |
| O01OA050 | h | Ayudante | 0.29 | 17.8 | 5.16 |
| P04PF020 | m2 | Placa yeso laminado cortafuego (Tipo F) 15 mm (material) | 2.1 | 6.45 | 13.55 |
| P04PNB020 | m | Banda estanqueidad perimetral PYL 70 mm (material) | 1.75 | 0.47 | 0.82 |
| P04PPC030 | m | Canal tabiquería PYL 73 mm (material) | 0.9 | 0.81 | 0.73 |
| P04PPM030 | m | Montante tabique PYL 70 mm (material) | 2.5 | 0.86 | 2.15 |
| P04POP010 | u | Tornillo fijación PYL a perfil metálico e<0,75 mm (PM) 3,5x25 mm (material; 02/09/2016) | 8 | 0.01 | 0.08 |
| P04POP020 | u | Tornillo fijación PYL a perfil metálico e<0,75 mm (PM) 3,5x35 mm (material; 27/09/2016) | 15 | 0.01 | 0.15 |
| P04POC020 | u | Tornillo fijación entre perfiles metálicos (MM) 3,5x9,5 mm (material; 02/09/2016) | 4 | 0.01 | 0.04 |
| P04PNA010 | kg | Pasta de agarre PYL estándar (material) | 0.12 | 0.45 | 0.05 |
| P04PNJ030 | kg | Pasta para juntas PYL cortafuego (material) | 0.75 | 1.34 | 1.01 |
| P04PNC010 | m | Cinta de juntas PYL (rollo 150 m) (material) | 2.75 | 0.04 | 0.11 |
| P04PNC020 | m | Cinta guardavivos PYL (rollo 30 m) (material) | 0.25 | 0.48 | 0.12 |
|  |  | Total |  |  | 29.77 |

Claves: tornillo, canal, panel, yeso, lámina, resistencia, estructura, acero, galvanizar, fuego, aislamiento, montante, vertical, interior, eje, placa, alto, temperatura, trasdosado, horizontal, módulo, revestir, autoportante, auxiliar, hueco, base, mineral, nivel, pintura, junta, esquina, limpieza, medición, terminación, medio, lana, estanquidad, banda, guardavivo, cinta, pasta, paso

| Medición | Uds. | Largo | Ancho | Alto | Parcial |
|---|---|---|---|---|---|
| Sujeción de telon vcal (9) | 2 | 20 |  | 1.4 | 56.00 |
| Sujeción de telon htall (10) | 1 | 20 | 1 |  | 20.00 |
| Total |  |  |  |  | 76 |

**03.06** m2 TRASDOSADO AUTOPORTANTE PLADUR MAGMA (2x25F)+70
16.08 m2 × 33.97 = 546.24
Trasdosado autoportante de sistema de paneles de yeso laminado (PYL), formado por una estructura de acero galvanizado, de canales horizontales de 70 mm de ancho y montantes verticales, con una modulación de 600 mm de separación a ejes entre montantes; y sobre la cual se atornillan 2 placas resistentes al fuego y altas temperaturas tipo MAGMA de 25 mm de espesor; Totalmente terminado para acabado mínimo Nivel Q1 ó Q2, listo para imprimar, revestir, pintar o decorar; i/p.p. de tratamientos de juntas, esquinas y huecos, pasos de instalaciones, pastas, cintas, guardavivos, tornillería, bandas de estanqueidad, limpieza y medios auxiliares. Conforme a UNE 102043:2013, ATEDY y NTE-PTP. Medido deduciendo huecos mayores a 2 m2.

| Código | Ud | Descripción | Rendimiento | Precio | Importe |
|---|---|---|---|---|---|
| O01OA030 | h | Oficial primera | 0.29 | 20 | 5.80 |
| O01OA050 | h | Ayudante | 0.29 | 17.8 | 5.16 |
| P04PF090 | m2 | Placa yeso laminado MAGMA 25mm (material; 14/07/2020) | 2.1 | 8.45 | 17.75 |
| P04PNB020 | m | Banda estanqueidad perimetral PYL 70 mm | 1.75 | 0.47 | 0.82 |
| P04PPC030 | m | Canal tabiquería PYL 73 mm | 0.9 | 0.81 | 0.73 |
| P04PPM030 | m | Montante tabique PYL 70 mm | 2.5 | 0.86 | 2.15 |
| P04POP010 | u | Tornillo fijación PYL a perfil metálico e<0,75 mm (PM) 3,5x25 mm | 8 | 0.01 | 0.08 |
| P04POP020 | u | Tornillo fijación PYL a perfil metálico e<0,75 mm (PM) 3,5x35 mm | 15 | 0.01 | 0.15 |
| P04POC020 | u | Tornillo fijación entre perfiles metálicos (MM) 3,5x9,5 mm | 4 | 0.01 | 0.04 |
| P04PNA010 | kg | Pasta de agarre PYL estándar | 0.12 | 0.45 | 0.05 |
| P04PNJ030 | kg | Pasta para juntas PYL cortafuego | 0.75 | 1.34 | 1.01 |
| P04PNC010 | m | Cinta de juntas PYL (rollo 150 m) | 2.75 | 0.04 | 0.11 |
| P04PNC020 | m | Cinta guardavivos PYL (rollo 30 m) | 0.25 | 0.48 | 0.12 |
|  |  | Total |  |  | 33.97 |

| Medición | Uds. | Largo | Alto | Parcial |
|---|---|---|---|---|
| Sujeción telon vcal (2) | 2 | 13.4 | 0.6 | 16.08 |
| Total |  |  |  | 16.08 |

## 04 FACHADAS (30/09/2009)
Importe: 65696.67

**04.01** m2 SATE SISTEMA AISLAMIENTO TÉRMICO EXTERIOR FACHADAS (30/09/2009)
248 m2 × 69.12 = 17141.76
Sistema de AiSlamiento Térmico Exterior en fachadas existentes consistente en la colocación de panel de poliestireno extruido de 150 mm de espesor de altas prestaciones térmicas y resistencia a compresión (30 kPa), revestido por una de sus caras con una imprimación, según UNE-EN 13162:2013, masa volumétrica 130 kg/m3, Euroclase A1 de reacción al fuego, colocado con mortero adhesivo y fijaciones mecánicas, una vez preparado y nivelado del soporte. Después de un periodo de espera de 24 horas se aplicará una capa de regularización de adhesivo cementoso en el que se embeberá la malla de fibra de vidrio aplicándose, de nuevo, otra capa de adhesivo hasta tapar la malla. A continuación se aplicará una imprimación antes de la capa de mortero monocapa de terminación. Características del aislamiento añadido, conductividad térmica=0,036 W/(mK) y e=0,10 m. Materiales con marcado CE y DdP (Declaración de prestaciones) según Reglamento (UE) 305/2011.
Incluyendo malla de refuerzo interior, piezas especiales de perfiles de arranque, cierre superior y esquina.

| Código | Ud | Descripción | Rendimiento | Precio | Importe |
|---|---|---|---|---|---|
| O01OA030 | h | Oficial primera | 0.3 | 20 | 6.00 |
| O01OA070 | h | Peón ordinario | 0.2 | 17 | 3.40 |
| P07W500 | m | Remate aluminio de arranque SATE e=100 mm (material; 29/06/2020) | 0.1 | 17.67 | 1.77 |
| P01FA710 | kg | Mortero fijación aislamiento exterior (material; 30/09/2009) | 4.5 | 0.54 | 2.43 |
| P07TL815 | m2 | Panel compacto poliestireno extruido e=160 mm (material) | 1.05 | 34.11 | 35.82 |
| P07W430 | u | Taco expansión y clavo polipropileno c/arandela (material) | 6 | 0.08 | 0.48 |
| P01FA140 | kg | Adhesivo en base cemento blanco (material; 01/01/2010) | 6 | 0.75 | 4.50 |
| P04RW040 | m2 | Malla fibra vidrio antiálcalis 10x10 mm (material) | 1.05 | 2.34 | 2.46 |
| P25OW020 | l | Imprimación acrílica selladora superficies exteriores (material; 01/01/2010) | 0.1 | 4.19 | 0.42 |
| P01MS210 | t | Mortero revoco ext.(decoración) monocapa (OC-CSIV-W2) (material; 01/01/2010) | 0.01 | 241.74 | 2.42 |
| P01DW050 | m3 | Agua (material; 01/01/2010) | 0.015 | 1.21 | 0.02 |
| P07W510 | m | Cantonera PVC con malla fibra vidrio 10 cm (material) | 0.566 | 4.94 | 2.80 |
| P07W520 | m | Perfil adhesivo PVC con malla fibra vidrio intradós ventanas 10 (material) | 0.4 | 2.66 | 1.06 |
| P12V070 | m | Vierteaguas aluminio lacado color 40 cm (material) | 0.13 | 29.97 | 3.90 |
| E09PC210 | m | REMATE CHAPA PRELACADA 0,8 mm D=500 mm | 0.083 | 19.77 | 1.64 |
|  |  | Total |  |  | 69.12 |

Claves: revestir, marco, conductor, fachada, exterior, mecánico, aislamiento, material, colocación, compresión, térmico, cara, imprimación, masa, mortero, alto, fuego, mineral, lana, panel, resistencia, regulación, preparación, hora, espera, periodo, soporte, capa, aplicación, fijación, malla, fibra, vidrio, tapa, círculo, adhesivo, continuación, terminación, nivel

| Medición | Uds. | Largo | Alto | Parcial |
|---|---|---|---|---|
| Fachada sur | 1 | 42.4 | 4.1 | 173.84 |
| A deducir puertas | -9 | 1.8 | 2 | -32.40 |
| Fachada oeste | 1 | 20.6 | 4.6 | 94.76 |
| A deducir puerta | -1 | 6 | 3.4 | -20.40 |
| Fachada norte | 1 | 7 | 4.6 | 32.20 |
| Total |  |  |  | 248 |

**04.02** m2 REVESTIMIENTO MORTERO MONOCAPA COLOR SATE (01/01/2010)
130.2 m2 × 22.42 = 2919.08
Revestimiento de paramentos verticales con mortero monocapa en color identico a la terminación de la fachada de SATE, con malla de refuerzo interior, aplicado a llana, regleado y fratasado, con un espesor de 15 a 20 mm, con ejecución de despiece según planos y aplicado directamente sobre fábrica de ladrillo, hormigón, fábrica de bloques de hormigón, etc., i/p.p. de medios auxiliares, s/NTE-RPR-9, medido deduciendo huecos. Mortero con marcado CE y DdP (Declaración de prestaciones) según Reglamento (UE) 305/2011.

| Código | Ud | Descripción | Rendimiento | Precio | Importe |
|---|---|---|---|---|---|
| O01OA030 | h | Oficial primera | 0.19 | 20 | 3.80 |
| O01OA050 | h | Ayudante | 0.19 | 17.8 | 3.38 |
| O01OA070 | h | Peón ordinario | 0.19 | 17 | 3.23 |
| P04RM060 | kg | Mortero monocapa convencional (material) | 30 | 0.4 | 12.00 |
| P01DW050 | m3 | Agua | 0.008 | 1.21 | 0.01 |
|  |  | Total |  |  | 22.42 |

Claves: ejecución, círculo, llana, aplicación, color, vertical, revestimiento, capa, directo, mortero, paramento, hormigón, ladrillo, bloque, auxiliar, medición, hueco, marco, fábrica, fratasado, plano, medio

| Medición | Uds. | Largo | Ancho | Alto | Parcial |
|---|---|---|---|---|---|
| Fachada sur jambas | 18 |  | 1.05 | 4 | 75.60 |
| Cerramiento tanques | 2 | 7.6 |  | 3.4 | 51.68 |
| Fach oeste jambas cajeado | 1 | 14.6 | 0.2 |  | 2.92 |
| Total |  |  |  |  | 130.2 |

**04.03** m2 CELOSIA GRADPANEL E-170 BZ LAMAS FIJAS
140 m2 × 181.69 = 25436.60
Suministro e instalación de celosía de lamas fijas GRADPANEL E-170BZ de lamas horizontales de aluminio extrusionado con forma trapezoidal con sección de lama de 170x50 mm. Paso de lamas de 150mm. Montantes porta-lamas, situados detrás de la lama, realizados en aluminio extrusionado de 110x50mm. Pletinas de fijación y testeros de aluminio. Tornillería fijación de acero inoxidable.
Incluyendo materiales necesarios para las uniones a estructura portante.
Celosía disponible en acabados de la gama Gradcolors a elegir por la D.F. Celosía con resistencia al viento clase 6 según norma UNE-EN 13659:2004. Totalmente instalada, incluido mano de obra y maquinaria necesaria para su instalación.

| Código | Ud | Descripción | Rendimiento | Precio | Importe |
|---|---|---|---|---|---|
| O01OB130 | h | Oficial 1ª cerrajero | 1 | 19.09 | 19.09 |
| O01OB140 | h | Ayudante cerrajero | 1 | 17.95 | 17.95 |
| GRADE170 | m2 | Celosia Gradpanel E-170Z (material; 14/07/2020) | 1 | 144.65 | 144.65 |
|  |  | Total |  |  | 181.69 |

| Medición | Uds. | Largo | Alto | Parcial |
|---|---|---|---|---|
| Lamas | 1 | 28 | 5 | 140.00 |
| Total |  |  |  | 140 |

**04.04** m. VOLADIZO METALICO REVESTIDO ALUMINIO
26.4 m. × 475.26 = 12546.86
Formación de voladizo metalico compuesto por los siguientes elementos y colocados en este orden:
- Bastidores triangulares de tubo metálico 50x50x3 de acero inoxidable conformado en frío fijados mediante taco químico a fábrica de ladrillo.
- Rastreles de tubo metálico 30x30x1.5 de acero inoxidable conformado en frío soldados a bastidores portantes.
- Aislamento térmico panel XPS 50mm de espesor 50mm con fijación mecánica a fábrica de ladrillo.
- Panel Composite de aluminio tipo Alupanel de espesor 4mm color a defirnir por D.F. pegado a rastreles mediante adhesivo monomédico MS.
- Luminaria lineal continua tipo LED cálido, integrada en foseado de punta de voladizo.
- Unión impermeable entre paneles mediante piezas de enlace intermedias.
Ver plano detalle.

| Código | Ud | Descripción | Rendimiento | Precio | Importe |
|---|---|---|---|---|---|
| O01OB130 | h | Oficial 1ª cerrajero | 3 | 19.09 | 57.27 |
| O01OB140 | h | Ayudante cerrajero | 2.5 | 17.95 | 44.88 |
| VOLAL | m. | Voladizo metalico revestido aluminio (material; 25/06/2020) | 1 | 373.11 | 373.11 |
|  |  | Total |  |  | 475.26 |

| Medición | Uds. | Largo | Parcial |
|---|---|---|---|
| Voladizo | 1 | 26.4 | 26.40 |
| Total |  |  | 26.4 |

**04.05** m2 FORRADO PANEL COMPOSITE ALUMINIO S./RASTRELES
27.88 m2 × 178.5 = 4976.58
Revestimiento exterior de fachada con paneles composite de aluminio tipo Alupanel de espesor 4mm color a defirnir por D.F. pegado a rastreles mediante adhesivo monomédico MS, lacadas por su cara exterior, acabado mate, con film de protección de plástico, colocación en posición vertical mediante el sistema de fijación oculta sobre rastreles. Incluso piezas de neopreno para evitar los puentes térmicos y tirafondos y anclajes mecánicos de expansión de acero inoxidable, para la fijación de la subestructura soporte.
Ver plano de detalle.

| Código | Ud | Descripción | Rendimiento | Precio | Importe |
|---|---|---|---|---|---|
| O01OB130 | h | Oficial 1ª cerrajero | 1.5 | 19.09 | 28.64 |
| O01OB140 | h | Ayudante cerrajero | 1.5 | 17.95 | 26.93 |
| P04SA098 | m2 | Subestructura soporte c/ rastreles (material; 25/06/2020) | 1 | 85.83 | 85.83 |
| P04SA099 | m2 | Panel composite de aluminio tipo Alupanel (material; 25/06/2020) | 1 | 37.1 | 37.10 |
|  |  | Total |  |  | 178.5 |

| Medición | Uds. | Largo | Alto | Parcial |
|---|---|---|---|---|
| Forrado pilares | 5 | 1 | 3.4 | 17.00 |
| Forrado interior pilares | 8 | 0.4 | 3.4 | 10.88 |
| Total |  |  |  | 27.88 |

**04.06** ud GARGOLA DE ACERO INOXIDABLE l=60cm
1 ud × 127.87 = 127.87
Gárgola de acero inoxidable con colocación con masilla de silicona neutra; y sellado e impermeabilización de la junta perimetral con masilla de poliuretano, previa aplicación de la imprimación.
Ver plano de detalle.

| Código | Ud | Descripción | Rendimiento | Precio | Importe |
|---|---|---|---|---|---|
| O01OB130 | h | Oficial 1ª cerrajero | 1 | 19.09 | 19.09 |
| O01OB140 | h | Ayudante cerrajero | 1 | 17.95 | 17.95 |
| M10GR01 | ud | Cartucho de masilla de silicona neutra. (material; 25/06/2020) | 0.1 | 2.97 | 0.30 |
| M10GR02 | ud | Gárgola de aluminio anodizado, de 50x300x50 mm (material; 25/06/2020) | 1 | 90.23 | 90.23 |
| M10GR03 | ud | Bote de imprimación para masillas (material; 25/06/2020) | 0.016 | 5.08 | 0.08 |
| M10GR04 | ud | Bote de masilla de poliuretano impermeavble (material; 25/06/2020) | 0.032 | 6.95 | 0.22 |
|  |  | Total |  |  | 127.87 |

| Medición | Uds. | Parcial |
|---|---|---|
| Unidades | 1 | 1.00 |
| Total |  | 1 |

**04.07** ud ARMARIO CAJA DE TOMAS PCI
1 ud × 683.07 = 683.07
Armario de cajas de tomas de PCI de dimensiones totales 86x183cm. compuesto por:
- Fábrica de 1/2 pie de ladrillo gero revesitido con monocapa de color a definir por la D.F.
- Zócalo de ladrillo gero revesitido con monocapa de color a definir por la D.F. apoyado sobre solera.
- Lámina impermeabilizante autoprotegida.
- Dintel de ladrillo gero con armadura interior y fijación de mortero revestido con monocapa de color a definir por la D.F.
- Puerta de armario de chapa galvanizada y prelacada de color a definir por D.F.
Consultar plano de detalle.

| Código | Ud | Descripción | Rendimiento | Precio | Importe |
|---|---|---|---|---|---|
| O01OA030 | h | Oficial primera | 4 | 20 | 80.00 |
| O01OA050 | h | Ayudante | 4 | 17.8 | 71.20 |
| P11ARMPCI | ud | Armario caja de tomas PCI (material; 26/06/2020) | 1 | 531.87 | 531.87 |
|  |  | Total |  |  | 683.07 |

| Medición | Uds. | Parcial |
|---|---|---|
| Unidad | 1 | 1.00 |
| Total |  | 1 |

**04.08** m2 FABRICA LADRILLO GERO + ARMADURA DE TENDEL + TUBO 70x40x3 (01/01/2010)
11 m2 × 24.01 = 264.11
Fábrica de ladrillo perforado tipo Gero de dimensiones 24x11,5x10 cm, de 1/2 pie de espesor en fachada, recibido con mortero de cemento CEM II/B-M 32,5 N y arena de río, tipo M-7,5, preparado en central y suministrado a pie de obra, para revestir, con colocación, cada 4 hiladas, de armadura de acero galvanizado en caliente, en forma de cercha y recubierta de zinc, de dimensiones 4x80 mm, según EC6, incluyendo la colocación en mitad de cada paño (entre pilares) de un perfil tubular de dimensiones 70x40x3mm., replanteo, nivelación y aplomado, p.p. de ganchos para dinteles inoxidables de dimensión 84 mm, anclajes, enjarjes, mermas, roturas, humedecido de las piezas, rejuntado, limpieza y medios auxiliares. Según UNE-EN 998-2:2012, RC-16, NTE-FFL y CTE DB-SE-F, medida deduciendo huecos superiores a 1 m2. Materiales con marcado CE y DdP (Declaración de prestaciones) según Reglamento (UE) 305/2011.

| Código | Ud | Descripción | Rendimiento | Precio | Importe |
|---|---|---|---|---|---|
| O01OA030 | h | Oficial primera | 0.45 | 20 | 9.00 |
| O01OA070 | h | Peón ordinario | 0.45 | 17 | 7.65 |
| P01LA060 | m | Armadura de tendel redonda galvanizada 4x80 mm (material) | 0.95 | 1.01 | 0.96 |
| P01LA470 | u | Gancho para dinteles inoxidable 84 mm (material) | 0.7 | 0.59 | 0.41 |
| P01LT060 | mu | Ladrillo perforado tosco 24x11,5x10 cm (material; 01/01/2010) | 0.04 | 65.63 | 2.63 |
| P01MC030 | m3 | Mortero cem. gris II/B-M 32,5 M-7,5/CEM (material; 01/01/2010) | 0.026 | 54.44 | 1.42 |
| P01TUB7040 | kg | Tubo metalico 70x40x3 (material; 15/02/2019) | 0.755 | 1.04 | 0.79 |
| %CI | % | Costes indirectos..(s/total) (23/10/2018) | 5 % | 22.86 | 1.14 |
|  |  | Total |  |  | 24.01 |

| Medición | Uds. | Largo | Alto | Parcial |
|---|---|---|---|---|
| Fabrica | 1 | 2.2 | 5 | 11.00 |
| Total |  |  |  | 11 |

**04.09** m2 ENFOSCADO MAESTREADO HIDRÓFUGO VERTICAL (01/01/2010)
11 m2 × 14.25 = 156.75
Enfoscado maestreado y fratasado con mortero hidrófugo y arena de río M-10, en paramentos verticales, i/regleado, sacado de aristas y rincones con maestras cada 3 m. y andamiaje, s/NTE-RPE, medido deduciendo huecos. Mortero con marcado CE y DdP (Declaración de prestaciones) según Reglamento (UE) 305/2011.

| Código | Ud | Descripción | Rendimiento | Precio | Importe |
|---|---|---|---|---|---|
| O01OA030 | h | Oficial primera | 0.33 | 20 | 6.60 |
| O01OA050 | h | Ayudante | 0.33 | 17.8 | 5.87 |
| A02S020 | m3 | MORTERO CEMENTO HIDRÓFUGO M-10 (material; 01/01/2010) | 0.02 | 88.9 | 1.78 |
|  |  | Total |  |  | 14.25 |

Claves: fratasado, medición, hueco, círculo, areno, rincón, mortero, arista, vertical, hidrófugo, maestra, enfoscado, río, paramento, marco, andamio

| Medición | Uds. | Largo | Alto | Parcial |
|---|---|---|---|---|
| Fabrica | 1 | 2.2 | 5 | 11.00 |
| Total |  |  |  | 11 |

**04.10** m2 ENFOSCADO MAESTREADO VERTICAL
11 m2 × 14.12 = 155.32
Enfoscado maestreado y fratasado con mortero de cemento y arena de río M-10, en paramentos verticales de 20 mm de espesor, i/regleado, sacado de aristas y rincones con maestras cada 3 m y andamiaje, s/NTE-RPE-7 y UNE-EN 998-1:2010, medido deduciendo huecos. Mortero con marcado CE y DdP (Declaración de prestaciones) según Reglamento (UE) 305/2011.

| Código | Ud | Descripción | Rendimiento | Precio | Importe |
|---|---|---|---|---|---|
| O01OA030 | h | Oficial primera | 0.33 | 20 | 6.60 |
| O01OA050 | h | Ayudante | 0.33 | 17.8 | 5.87 |
| P04RR050 | kg | Mortero revoco CSIV-W1 (material) | 1.5 | 1.1 | 1.65 |
|  |  | Total |  |  | 14.12 |

Claves: círculo, paramento, rincón, medición, arista, maestra, areno, cemento, mortero, enfoscado, fratasado, vertical, marco, río, andamio, hueco

| Medición | Uds. | Largo | Alto | Parcial |
|---|---|---|---|---|
| Fabrica | 1 | 2.2 | 5 | 11.00 |
| Total |  |  |  | 11 |

**04.11** m2 PINTURA PLÁSTICA BLANCO EXTERIOR BUENA ADHERENCIA (30/12/2014)
11 m2 × 4.88 = 53.68
Pintura plástica blanca, lisa mate buena adherencia en exterior, sobre todo tipo de superficies, dos manos, incluso mano de fondo, plastecido y acabado.

| Código | Ud | Descripción | Rendimiento | Precio | Importe |
|---|---|---|---|---|---|
| O01OB230 | h | Oficial 1ª pintura (mano de obra) | 0.15 | 18.92 | 2.84 |
| P25OZ040 | l | Emulsión fijadora muy penetrante obra/madera exterior/interior (material; 30/12/2014) | 0.08 | 7.84 | 0.63 |
| P25ES080 | l | Pintura plástica exterior/interior alta adherencia (material; 21/03/2017) | 0.3 | 4.12 | 1.24 |
| P25WW220 | u | Pequeño material (material; 21/03/2017) | 0.2 | 0.86 | 0.17 |
|  |  | Total |  |  | 4.88 |

Claves: mate, liso, interior, pintura, plástico, adherencia, blanco, enfoscado, mano, colorante, placa, pasta, superficie, yeso, fibrocemento, exterior

| Medición | Uds. | Largo | Alto | Parcial |
|---|---|---|---|---|
| Fabrica | 1 | 2.2 | 5 | 11.00 |
| Total |  |  |  | 11 |

**04.12** m2 TABIQUE AUTOPORTANTE PLADUR FOC (2x13F)+70+(2x13F)
23.6 m2 × 52.33 = 1234.99
Tabique de sistema de paneles de yeso laminado (PYL) de placa múltiple con resistencia al fuego, formado por 2 placas resitente al fuego y altas temperaturas (Tipo F según UNE EN 520) de 13 mm de espesor atornilladas a cada lado de una estructura de acero galvanizado, de canales horizontales de 70 mm de ancho y montantes verticales, con una modulación de 600 mm de separación a ejes entre montantes, con aislamiento térmico-acústico en el interior del tabique formado por panel de lana mineral (MW). Totalmente terminado para acabado mínimo Nivel Q1 ó Q2, listo para imprimar, revestir, pintar o decorar; i/p.p. de tratamientos de juntas, esquinas y huecos, pasos de instalaciones, pastas, cintas, guardavivos, tornillería, bandas de estanqueidad, limpieza y medios auxiliares. Conforme a UNE 102043:2013, ATEDY y NTE-PTP. Medido deduciendo huecos mayores a 2 m2.

| Código | Ud | Descripción | Rendimiento | Precio | Importe |
|---|---|---|---|---|---|
| O01OA030 | h | Oficial primera | 0.5 | 20 | 10.00 |
| O01OA050 | h | Ayudante | 0.5 | 17.8 | 8.90 |
| P04PF010 | m2 | Placa yeso laminado cortafuego (Tipo F) 13 mm (material) | 4.2 | 5.31 | 22.30 |
| P07TL995 | m2 | Panel lana mineral (MW) 65 mm (0,036 W/mK) (material; 20/09/2016) | 1.05 | 3.54 | 3.72 |
| P04PNB020 | m | Banda estanqueidad perimetral PYL 70 mm | 1.75 | 0.47 | 0.82 |
| P04PPC030 | m | Canal tabiquería PYL 73 mm | 0.9 | 0.81 | 0.73 |
| P04PPM030 | m | Montante tabique PYL 70 mm | 3.33 | 0.86 | 2.86 |
| P04POP010 | u | Tornillo fijación PYL a perfil metálico e<0,75 mm (PM) 3,5x25 mm | 20 | 0.01 | 0.20 |
| P04POP020 | u | Tornillo fijación PYL a perfil metálico e<0,75 mm (PM) 3,5x35 mm | 40 | 0.01 | 0.40 |
| P04POC020 | u | Tornillo fijación entre perfiles metálicos (MM) 3,5x9,5 mm | 4 | 0.01 | 0.04 |
| P04PNA010 | kg | Pasta de agarre PYL estándar | 0.12 | 0.45 | 0.05 |
| P04PNJ030 | kg | Pasta para juntas PYL cortafuego | 1.25 | 1.34 | 1.68 |
| P04PNC010 | m | Cinta de juntas PYL (rollo 150 m) | 6.3 | 0.04 | 0.25 |
| P04PNC020 | m | Cinta guardavivos PYL (rollo 30 m) | 0.25 | 0.48 | 0.12 |
| %PM0050 | % | Pequeño Material (21/03/2017) | 0.5 % | 52.07 | 0.26 |
|  |  | Total |  |  | 52.33 |

Claves: tabiquería, acero, módulo, placa, doble, aislante, yeso, lámina, resistencia, horizontal, fuego, montante, alto, temperatura, galvanizar, aislamiento, estructura, tornillo, panel, canal, medición, eje, esquina, interior, lana, mineral, terminación, nivel, revestir, pintura, junta, hueco, cinta, guardavivo, banda, estanquidad, limpieza, medio, auxiliar, paso, vertical, pasta

| Medición | Uds. | Largo | Alto | Parcial |
|---|---|---|---|---|
| Cerramiento | 1 | 5.9 | 4 | 23.60 |
| Total |  |  |  | 23.6 |

## 05 ACABADOS (01/01/2010)
Importe: 23942.95

**05.01** m2 FALSO TECHO CONTINUO PYL PLACA HIDRÓFUGA
17.82 m2 × 23.28 = 414.85
Falso techo continuo de placas de yeso laminado (PYL) formado por una placa de yeso laminado hidrófuga de baja absorción (Tipo H1 según UNE EN 520) de 13 mm de espesor, atornillada una estructura de perfiles de chapa de acero galvanizado a base de maestras primarias en C de 60x27 mm, separadas entre ejes entre 500-1200 mm, y suspendidas del forjado o elemento portante mediante cuelgues colocados entre 700-1200 mm, y maestras secundarias fijadas perpendicularmente a las primarias y a distinto nivel mediante piezas de caballete modulados a ejes entre 400-500 mm. Totalmente terminado para acabado mínimo Nivel Q1 ó Q2, listo para imprimar, revestir, pintar o decorar; i/p.p. de tratamiento de juntas, anclajes, suspensiones, cuelgues, tornillería, juntas de estanqueidad y medios auxiliares (excepto elevación y transporte). Conforme a normativa ATEDY.

| Código | Ud | Descripción | Rendimiento | Precio | Importe |
|---|---|---|---|---|---|
| O01OA030 | h | Oficial primera | 0.25 | 20 | 5.00 |
| O01OA050 | h | Ayudante | 0.25 | 17.8 | 4.45 |
| P04PHH010 | m2 | Placa yeso laminado hidrófuga baja absorción (Tipo H1) 13 mm (material) | 1.05 | 5.61 | 5.89 |
| P04PNB005 | m | Banda estanqueidad perimetral PYL 30 mm (material; 20/10/2016) | 0.4 | 0.18 | 0.07 |
| P04PPW010 | m | Perfil acero galvanizado en U PYL 30x30 mm (material; 05/10/2016) | 0.4 | 0.93 | 0.37 |
| P04PPO030 | m | Maestra acero galvanizado en C PYL 60x27 mm (material; 05/10/2016) | 3.2 | 1.31 | 4.19 |
| P04TO010 | u | Cuelgue regulable combinado falso techo continuo PYL (material) | 1.2 | 0.78 | 0.94 |
| P04TO040 | u | Varilla de cuelgue 1000 mm falso techo (material) | 1.2 | 0.45 | 0.54 |
| P04TO020 | u | Conector maestra 60x27 mm falso techo continuo PYL (material) | 0.6 | 0.22 | 0.13 |
| P04TO030 | u | Caballete maestra 60x27 mm falso techo continuo PYL (material) | 2.3 | 0.39 | 0.90 |
| P04POP010 | u | Tornillo fijación PYL a perfil metálico e<0,75 mm (PM) 3,5x25 mm | 17 | 0.01 | 0.17 |
| P04PNA010 | kg | Pasta de agarre PYL estándar | 0.1 | 0.45 | 0.05 |
| P04PNJ020 | kg | Pasta para juntas PYL ambiente húmedo (material) | 0.4 | 1.29 | 0.52 |
| P04PNC010 | m | Cinta de juntas PYL (rollo 150 m) | 1.5 | 0.04 | 0.06 |
|  |  | Total |  |  | 23.28 |

Claves: módulo, revestir, elevación, medio, estanquidad, suspensión, anclaje, fijación, tornillo, terminación, transporte, caballete, pieza, base, nivel, norma, junta, pintura, estructura, lámina, forjado, maestra, galvanizar, acero, auxiliar, perfil, colocación, falso, absorción, eje, yeso, hidrófugo, placa, continuo, techo, chapa

| Medición | Uds. | Largo | Ancho | Parcial |
|---|---|---|---|---|
| Sobre puertas entrada | 9 | 1.8 | 1.1 | 17.82 |
| Total |  |  |  | 17.82 |

**05.02** m2 FALSO TECHO CONTINUO PYL CORTAFUEGO EI-60 2x15F
13.3 m2 × 34.79 = 462.71
Falso techo continuo de placas de yeso laminado (PYL) con resistencia al fuego EI-60, formado por 2 placas de yeso laminado resitentes al fuego y altas temperaturas (Tipo F según UNE EN 520) de 15 mm de espesor cada una, atornilladas a una estructura de perfiles de chapa de acero galvanizado a base de maestras primarias en C de 60x27 mm, separadas entre ejes entre 500-1200 mm, y suspendidas del forjado o elemento portante mediante cuelgues colocados entre 700-1200 mm, y maestras secundarias fijadas perpendicularmente a las primarias y a distinto nivel mediante piezas de caballete modulados a ejes entre 400-500 mm. Totalmente terminado para acabado mínimo Nivel Q1 ó Q2, listo para imprimar, revestir, pintar o decorar; i/p.p. de tratamiento de juntas, anclajes, suspensiones, cuelgues, tornillería, juntas de estanqueidad y medios auxiliares (excepto elevación y transporte). Conforme a normativa ATEDY.
Incluyendo desplazamiento de punto de luz existente.

| Código | Ud | Descripción | Rendimiento | Precio | Importe |
|---|---|---|---|---|---|
| O01OA030 | h | Oficial primera | 0.28 | 20 | 5.60 |
| O01OA050 | h | Ayudante | 0.28 | 17.8 | 4.98 |
| P04PF020 | m2 | Placa yeso laminado cortafuego (Tipo F) 15 mm | 2.1 | 6.45 | 13.55 |
| P04PNB005 | m | Banda estanqueidad perimetral PYL 30 mm | 0.4 | 0.18 | 0.07 |
| P04PPW010 | m | Perfil acero galvanizado en U PYL 30x30 mm | 0.4 | 0.93 | 0.37 |
| P04PPO030 | m | Maestra acero galvanizado en C PYL 60x27 mm | 3.9 | 1.31 | 5.11 |
| P04TO010 | u | Cuelgue regulable combinado falso techo continuo PYL | 2 | 0.78 | 1.56 |
| P04TO040 | u | Varilla de cuelgue 1000 mm falso techo | 2 | 0.45 | 0.90 |
| P04TO020 | u | Conector maestra 60x27 mm falso techo continuo PYL | 0.8 | 0.22 | 0.18 |
| P04TO030 | u | Caballete maestra 60x27 mm falso techo continuo PYL | 3.4 | 0.39 | 1.33 |
| P04POP010 | u | Tornillo fijación PYL a perfil metálico e<0,75 mm (PM) 3,5x25 mm | 9 | 0.01 | 0.09 |
| P04POP031 | u | Tornillo fijación placa-metal KNAUF TN 3,5x45 mm (material; 22/09/2016) | 20 | 0.02 | 0.40 |
| P04PNA010 | kg | Pasta de agarre PYL estándar | 0.1 | 0.45 | 0.05 |
| P04PNJ030 | kg | Pasta para juntas PYL cortafuego | 0.4 | 1.34 | 0.54 |
| P04PNC010 | m | Cinta de juntas PYL (rollo 150 m) | 1.5 | 0.04 | 0.06 |
|  |  | Total |  |  | 34.79 |

Claves: chapa, revestir, forjado, falso, eje, continuo, cortafuego, placa, yeso, techo, fuego, resistencia, temperatura, tornillo, perfil, acero, galvanizar, alto, estructura, lámina, colocación, base, transporte, caballete, pieza, nivel, módulo, pintura, fijación, junta, norma, terminación, maestra, elevación, auxiliar, medio, estanquidad, suspensión, anclaje

| Medición | Uds. | Largo | Parcial |
|---|---|---|---|
| Techo escalera escenario | 1 | 13.3 | 13.30 |
| Total |  |  | 13.3 |

**05.03** m2 COLOCACIÓN F.T. DESMONTABLE TONGA 600x600x40mm
10 m2 × 42.86 = 428.60
Instalación de falso techo suministrado en fase previa de obras modelo Tonga desmontable en placas de 600x600 y 40 mm de espesor, color negro, suspendido de perfilería vista de 24 mm prelacada en negro, sin aislamiento.

| Código | Ud | Descripción | Rendimiento | Precio | Importe |
|---|---|---|---|---|---|
| O01OA030 | h | Oficial primera | 0.3 | 20 | 6.00 |
| O01OA060 | h | Peón especializado | 0.3 | 17.12 | 5.14 |
| ACTN40 | m2 | Panel Tonga Negro 600x600x40mm (material; 14/07/2016) | 1 | 31.72 | 31.72 |
|  |  | Total |  |  | 42.86 |

| Medición | Uds. | Largo | Parcial |
|---|---|---|---|
| Superficie | 1 | 10 | 10.00 |
| Total |  |  | 10 |

**05.04** m2 PINTURA PLÁSTICA ALTA CALIDAD (30/12/2014)
778.57 m2 × 8.01 = 6236.35
Pintura plástica de alta calidad para la decoración tanto de interiores como exteriores de color a definir por la D.F.. Pintura antimoho y resitente al frote húmedo. Aplicación con brocha, rodillo o pistola. Aplicación mínima de 3 manos de pintura. En caso de soportes muy porosos, se incluye mano de imprimación trnasparente y no peliculante al agua. Producto certificado según EN 1504-2 con marcado CE y DdP (Declaración de prestaciones) según Reglamento (UE) 305/2011. Totalmente terminado; i/p.p. emplastecido, imprimación y dos manos de acabado.

| Código | Ud | Descripción | Rendimiento | Precio | Importe |
|---|---|---|---|---|---|
| O01OA030 | h | Oficial primera | 0.167 | 20 | 3.34 |
| O01OA060 | h | Peón especializado | 0.167 | 17.12 | 2.86 |
| P25OG040 | kg | Masilla ultrafina acabados (material; 30/12/2014) | 0.06 | 0.93 | 0.06 |
| P25EI210 | l | Pintura plástica alta calidad (material; 25/06/2020) | 0.25 | 6.98 | 1.75 |
|  |  | Total |  |  | 8.01 |

Claves: aplicación, moho, círculo, plástico, terminación, imprimación, porosidad, soporte, marco, rodillo, humedad, producción, resina, mano, interior, decoración, colorante, agua, vinilo, calidad, alto, liso, pintura, mate, emulsión

| Medición | Uds. | Largo | Alto | Parcial |
|---|---|---|---|---|
| FT | 1 | 202.7 |  | 202.70 |
| Trasdosado escenario | 1 | 105.7 |  | 105.70 |
| Enlucido negro escenario | 1 | 4.5 | 7.7 | 34.65 |
| Fachada CT | 1 | 17 | 2.2 | 37.40 |
| Interior de usos multiples | 1 | 77.5 | 3.4 | 263.50 |
|  | 1 | 13.2 | 1.2 | 15.84 |
|  | 1 | 32.75 | 7.7 | 252.18 |
| A deducir | -4 | 5.8 | 3.4 | -78.88 |
|  | -1 | 2.8 | 3.4 | -9.52 |
|  | -1 | 5.4 | 3 | -16.20 |
|  | -8 | 1.8 | 2 | -28.80 |
| Total |  |  |  | 778.57 |

**05.05** m2 PINTURA ESMALTE SINTETICO S./SUPERFICIE METALICA
108.44 m2 × 12.99 = 1408.64
Formación de capa de esmalte sintético, color a definir por la D.F., acabado mate, sobre carpinterias metalicas, mediante aplicación de dos manos de imprimación anticorrosiva, como fijador de superficie y protector antioxidante y dos manos de acabado con esmalte sintético a base de resinas alcídicas. Incluso los trabajos previos necesarios de lijado, limpieza y preparación de la superficie a pintar, mediante medios manuales hasta dejarla exenta de grasas, antes de comenzar la aplicación de la 1ª mano de imprimación.

| Código | Ud | Descripción | Rendimiento | Precio | Importe |
|---|---|---|---|---|---|
| O01OB230 | h | Oficial 1ª pintura | 0.377 | 18.92 | 7.13 |
| P25OU060 | l | Minio de plomo marino (material; 21/03/2017) | 0.35 | 9.54 | 3.34 |
| P25JA090 | l | Esmalte glicero. 1ªcalidad b/n mate (material; 21/03/2017) | 0.2 | 12.25 | 2.45 |
| P25WW220 | u | Pequeño material | 0.08 | 0.86 | 0.07 |
|  |  | Total |  |  | 12.99 |

Claves: carpintería, minio, metal, esmalte, sintético, mate, pintura, imprimación, manual, cerrajería, óxido, limpieza, oxidación, mano

| Medición | Uds. | Largo | Alto | Parcial |
|---|---|---|---|---|
| Puertas fachada norte | 4 | 5.8 | 3.4 | 78.88 |
| Puerta fachada este | 1 | 2.8 | 3.4 | 9.52 |
| Tramex fachada este | 1 | 5.4 | 3 | 16.20 |
| Rejillas retorno climatización | 8 | 0.8 | 0.6 | 3.84 |
| Total |  |  |  | 108.44 |

**05.06** m2 ENFOSCADO BUENA VISTA CSIII-W1 VERTICAL
42.4 m2 × 9.82 = 416.37
Enfoscado a buena vista sin maestrear, aplicado con llana, con mortero CSIII-W1 de cemento CEM II/B-P 32,5 N y arena de río M-5 en paramentos verticales de 20 mm de espesor, regleado i/p.p. de andamiaje, s/NTE-RPE-5 y UNE-EN 998-1:2010, medido deduciendo huecos. Mortero con marcado CE y DdP (Declaración de prestaciones) según Reglamento (UE) 305/2011.

| Código | Ud | Descripción | Rendimiento | Precio | Importe |
|---|---|---|---|---|---|
| O01OA030 | h | Oficial primera | 0.22 | 20 | 4.40 |
| O01OA050 | h | Ayudante | 0.22 | 17.8 | 3.92 |
| P04RR040 | kg | Mortero revoco CSIII-W1 (material) | 3.4 | 0.44 | 1.50 |
|  |  | Total |  |  | 9.82 |

Claves: círculo, cemento, marco, hueco, medición, paramento, areno, mortero, llana, aplicación, maestra, vertical, enfoscado, río, andamio

| Medición | Uds. | Largo | Alto | Parcial |
|---|---|---|---|---|
| Fachada oeste | 1 | 6 | 1.2 | 7.20 |
| Interior taquilla | 1 | 11 | 3.2 | 35.20 |
| Total |  |  |  | 42.4 |

**05.07** m2 ALICATADO AZULEJO 20x20 cm (01/01/2010)
7.2 m2 × 24.15 = 173.88
Alicatado con azulejo de gres porcelánico técnico natural de 20x20 cm acabado en color a definir por la D.F., recibido con adhesivo C1 TE s/UNE-EN 12004:2008+A1:2012, porcelánico, sobre enfoscado de mortero sin incluir éste, i/p.p. de cortes, ingletes, piezas especiales, i/rejuntado con mortero tapajuntas CG2 s/UNE-EN 13888:2009, junta color y limpieza, s/NTE-RPA, medido en superficie realmente ejecutada, con marcado CE y DdP (Declaración de prestaciones) según Reglamento (UE) 305/2011.

| Código | Ud | Descripción | Rendimiento | Precio | Importe |
|---|---|---|---|---|---|
| O01OB090 | h | Oficial solador alicatador (mano de obra) | 0.2 | 19.09 | 3.82 |
| O01OB100 | h | Ayudante solador alicatador (mano de obra) | 0.2 | 17.95 | 3.59 |
| P09AM110 | m2 | Azulejo porcelánico técnico natural 30x30 cm (material; 29/06/2020) | 1.1 | 13.11 | 14.42 |
| P01FA405 | kg | Adhesivo cementoso porcelánico s/varios C1TE (material; 01/01/2010) | 4 | 0.53 | 2.12 |
| P01FJ006 | kg | Junta cementosa mejorada color 2-15 mm CG2 (material; 01/01/2010) | 0.2 | 1 | 0.20 |
|  |  | Total |  |  | 24.15 |

Claves: azulejo, gres, color, piedra, junta, adhesivo, te, alicatado, mortero, porcelana, enfoscado, marco, especial, natural, corte, ejecución, superficie, medición, círculo, tapajunta, pieza, inglete, limpieza

| Medición | Uds. | Largo | Alto | Parcial |
|---|---|---|---|---|
| Fachada oeste | 1 | 6 | 1.2 | 7.20 |
| Total |  |  |  | 7.2 |

**05.08** m ALBARDILLA H.POLÍMERO PLANA C./GOTERÓN a=20cm. (01/01/2010)
7.6 m × 16.79 = 127.60
Albardilla de hormigón polímero plana en piezas de 20 mm de espesor, con una longitud de 1000 mm y para un ancho de muro de 200 mm. Recibida con mortero de cemento CEM II/B-P 32,5 N y arena de río M-10, i/rejuntado con lechada de cemento blanco BL-V 22,5 y limpieza, medida en su longitud.con marcado CE y DdP (Declaración de prestaciones) según Reglamento (UE) 305/2011.

| Código | Ud | Descripción | Rendimiento | Precio | Importe |
|---|---|---|---|---|---|
| O01OA030 | h | Oficial primera | 0.3 | 20 | 6.00 |
| P10AP040 | m | Albardilla hormigón polímero plana 210 mm e=20 mm (material; 01/01/2010) | 1 | 10.46 | 10.46 |
| A02A060 | m3 | MORTERO CEMENTO M-10 (material; 01/01/2010) | 0.004 | 82.35 | 0.33 |
|  |  | Total |  |  | 16.79 |

Claves: marco, limpieza, blanco, lechada, areno, medición, simple, río, gota, plano, hormigón, vierteaguas, círculo, mortero, pieza, cemento

| Medición | Uds. | Largo | Parcial |
|---|---|---|---|
| Cerram tanques | 1 | 7.6 | 7.60 |
| Total |  |  | 7.6 |

**05.09** m ALBARDILLA H.POLÍMERO PLANA C./GOTERÓN a=40cm. (01/01/2010)
1 m × 31.57 = 31.57
Albardilla de hormigón polímero plana en piezas de 20 mm de espesor, con una longitud de 1000 mm y para un ancho de muro de 400 mm. Recibida con mortero de cemento CEM II/B-P 32,5 N y arena de río M-10, i/rejuntado con lechada de cemento blanco BL-V 22,5 y limpieza, medida en su longitud.con marcado CE y DdP (Declaración de prestaciones) según Reglamento (UE) 305/2011.

| Código | Ud | Descripción | Rendimiento | Precio | Importe |
|---|---|---|---|---|---|
| O01OA030 | h | Oficial primera | 0.5 | 20 | 10.00 |
| P10A0099 | m | Albardilla hormigón polímero plana 210 mm e=40 mm (material; 25/06/2020) | 1 | 20.91 | 20.91 |
| A02A060 | m3 | MORTERO CEMENTO M-10 | 0.008 | 82.35 | 0.66 |
|  |  | Total |  |  | 31.57 |

| Medición | Uds. | Largo | Parcial |
|---|---|---|---|
| Tomas PCI | 1 | 1 | 1.00 |
| Total |  |  | 1 |

**05.10** m2 RECIBIDO CERCOS EN MUROS INTERNOS CON YESO (01/01/2010)
28 m2 × 444.45 = 12444.60
Recibido y aplomado de cercos o precercos de cualquier material en muro interior, utilizando pasta de yeso negro, totalmente colocado y aplomado. Incluso material auxiliar, limpieza y medios auxiliares. Medida la superficie realmente ejecutada.

| Código | Ud | Descripción | Rendimiento | Precio | Importe |
|---|---|---|---|---|---|
| O01OA030 | h | Oficial primera | 0.43 | 20 | 8.60 |
| O01OA050 | h | Ayudante | 0.43 | 17.8 | 7.65 |
| P01UC030 | kg | Puntas 20x100 mm (material; 01/01/2010) | 0.135 | 7.64 | 1.03 |
| A01A030 | m3 | PASTA DE YESO NEGRO (material; 01/01/2010) | 0.03 | 91.74 | 2.75 |
| P05TRAMPI | ud | Trampilla cortafuego EI90 (material; 29/06/2020) | 1 | 424.42 | 424.42 |
|  |  | Total |  |  | 444.45 |

Claves: material, auxiliar, interior, precerco, yeso, pasta, cerco, colocación, limpieza, medio, superficie, negro, ejecución, muro

| Medición | Uds. | Largo | Parcial |
|---|---|---|---|
| Recibidos | 1 | 28 | 28.00 |
| Total |  |  | 28 |

**05.11** u TRAMPILLA REGISTRO F.T 800x800mm EI90
2 u × 433.09 = 866.18
Trampilla de registro gama Cortafuego, Cortafuego Tec EI 90 37,5, sistema E154.a "KNAUF" o similar, de dimensiones 800x800 mm, formada por marco de acero y puerta de placa de yeso laminado (3 cortafuego (DF), de 12,5 mm de espesor cada placa), para falso techo continuo de placas de yeso laminado. Incluso accesorios de montaje.

| Código | Ud | Descripción | Rendimiento | Precio | Importe |
|---|---|---|---|---|---|
| O01OA030 | h | Oficial primera | 0.3 | 20 | 6.00 |
| O01OA050 | h | Ayudante | 0.15 | 17.8 | 2.67 |
| P05TRAMPI | ud | Trampilla cortafuego EI90 | 1 | 424.42 | 424.42 |
|  |  | Total |  |  | 433.09 |

Claves: registro, junta, norma, marco, replanteo, accesorio, círculo, nivel, fijación, medio, auxiliar, acero, perfil, trampilla, techo, galvanizar, falso, placa, yeso, lámina, colocación, estructura, pasta

| Medición | Uds. | Parcial |
|---|---|---|
| Unidades | 2 | 2.00 |
| Total |  | 2 |

**05.12** ud AYUDAS ALBAÑILERÍA
1 ud × 931.6 = 931.60
Ayuda de albañilería a instalaciones de electricidad, fontanería, calefacción, gas y telecomunicaciones, por vivienda unifamiliar, (considerando una repercusión media por vivienda de 3 dormitorios y 2 baños), incluyendo mano de obra en carga y descarga, materiales, apertura y tapado de rozas y recibidos, i/p.p. de material auxiliar, limpieza y medios auxiliares (10% sobre suma de los presupuestos de las instalaciones).

| Código | Ud | Descripción | Rendimiento | Precio | Importe |
|---|---|---|---|---|---|
| O01OA030 | h | Oficial primera | 17 | 20 | 340.00 |
| O01OA050 | h | Ayudante | 17 | 17.8 | 302.60 |
| O01OA070 | h | Peón ordinario | 17 | 17 | 289.00 |
|  |  | Total |  |  | 931.6 |

Claves: electricidad, baño, calefacción, vivienda, unifamiliar, fontanería, gas, dormitorio, ayuda, medio, mano, limpieza, roza, tapa, material, descarga, carga, medición, albañil, auxiliar

| Medición | Uds. | Parcial |
|---|---|---|
| Unidades | 1 | 1.00 |
| Total |  | 1 |

## 06 CARPINTERIA (02/05/2012)
Importe: 11795.58

**06.01** ud LETRERO ACRONIMO PABELLON MULTIUSOS
1 ud × 2847.33 = 2847.33
Suministro y colocación de cartel de dimensiones totales 520x80cm. compuesto por:
- Texto "CEMUBE" mediante letras metalicas corporeas de dimensiones de funda de acero cromado sobre alma de PVC fijadas letra a letra a paneles de hormigón mediante taco quimico superior y adhesivo. Tipografía a elegir por la D.F..
- Escudo de ayuntamiento recortado mediante corte laser sobre chapa de acero inxidable lacada en color a definir por D.F. fijada a cerramiento mediante tacos químicos.
Ver plano de detalle

| Código | Ud | Descripción | Rendimiento | Precio | Importe |
|---|---|---|---|---|---|
| O01OB130 | h | Oficial 1ª cerrajero | 12 | 19.09 | 229.08 |
| O01OB140 | h | Ayudante cerrajero | 12 | 17.95 | 215.40 |
| P0100025 | ud. | Letrero CEMUBE (material; 29/06/2020) | 6 | 322.91 | 1937.46 |
| P01IM020 | ud | Escudo Ayuntamiento (material; 29/06/2020) | 1 | 465.39 | 465.39 |
|  |  | Total |  |  | 2847.33 |

| Medición | Uds. | Parcial |
|---|---|---|
| Unidad | 1 | 1.00 |
| Total |  | 1 |

**06.02** ud CARTEL DESCRIPTIVO+VOLADIZO
1 ud × 2786.27 = 2786.27
Suministro y colocación de cartel descriptivo con el texto "CENTRO MULTIUSOS EL BURGO DE EBRO" mediante letras metálicas corpóreas fijadas a voladizo con acabado cromado, de dimensiones totales 600x24cm. Incluye en el precio la instalación de voladizo metálico mediante perfil longitudinal de acero laminado LD 150.90.10 lacado en color negro y fijado mediante tacos químicos a fachada de termoarcilla.
Incluye sistema de iluminación mediante luminaria lineal continua tipo LED color cálido de longitud 6,10m., compuesta por perfil de alojamiento de tiras de led de aluminio anodizado, difusor de luz indirecta y fuente de alimentación.

| Código | Ud | Descripción | Rendimiento | Precio | Importe |
|---|---|---|---|---|---|
| O01OB130 | h | Oficial 1ª cerrajero | 8 | 19.09 | 152.72 |
| O01OB140 | h | Ayudante cerrajero | 8 | 17.95 | 143.60 |
| P12364DF | ud. | Cartel descriptivo (material; 14/07/2020) | 28 | 75.98 | 2127.44 |
| P12DF090 | kg | Perfil de acero laminado LD 150.90.10 (6,10m) (material; 26/06/2020) | 109.19 | 3.32 | 362.51 |
|  |  | Total |  |  | 2786.27 |

| Medición | Uds. | Parcial |
|---|---|---|
| Unidad | 1 | 1.00 |
| Total |  | 1 |

**06.03** m2 CERRAMIENTO TRAMEX
16.2 m2 × 62.07 = 1005.53
Cerramineto mediante rejilla electrosoldada tipo "tramex", formada por pletina de acero galvanizado, de 30x2 mm, formando cuadrícula de 30x30 mm y bastidor con uniones electrosoldadas.
Incluyendo todas las piezas necesarias para su fijación a perfiles de chapa de acero (no incluidos en el precio), p/p de patas de agarre. Elaboración en taller y fijación mediante anclaje químico en obra de fábrica con varillas roscadas y resina y ajuste final en obra.
Se incluye la union a la estructura de cerramiento de yeso laminado.

| Código | Ud | Descripción | Rendimiento | Precio | Importe |
|---|---|---|---|---|---|
| O01OB130 | h | Oficial 1ª cerrajero | 0.3 | 19.09 | 5.73 |
| O01OB140 | h | Ayudante cerrajero | 0.25 | 17.95 | 4.49 |
| MT26BTR1 | m2 | Rejilla electrosoldada tipo Tramex (material; 25/06/2020) | 1 | 49.1 | 49.10 |
| MT26BTR2 | ud | Anclaje químico con resina y varilla roscada (material; 25/06/2020) | 1 | 2.75 | 2.75 |
|  |  | Total |  |  | 62.07 |

| Medición | Uds. | Largo | Alto | Parcial |
|---|---|---|---|---|
| Cerramiento fachada este | 1 | 5.4 | 3 | 16.20 |
| Total |  |  |  | 16.2 |

**06.04** ud PUERTA DE MANTENIMIENTO+PANEL SUP. ALUMINIO
1 ud × 1170.08 = 1170.08
Puerta de mantenimiento compuesta por:
- Puerta de chapa metálica galvanizada y prelacada de color a definir por D.F. de dimensiones 132x220cm. y de espesor 2mm con refuerzos interiores y mecanismo de apertura con cerradura sin manilla, incluyendo para su fijación marco de puerta de mantenimiento cuadradillo 40x40x2 galvanizado y prelacado de color a definir por D.F. fijado a fábricas laterales y los trabajos necesarios para enrasar con fabrica de ladrillo la fachada existente del C.T. hasta generar un angulo de 90º.
- Suplemento de chapa de aluminio sobre C.T. de dimensiones 740x54cm. de 2 mm de espesor, trabajada en taller, fijada con tornillos de acero galvanizado a una estructura metálica de perfiles de acero galvanizado autoportante.
Ver plano de detalle.

| Código | Ud | Descripción | Rendimiento | Precio | Importe |
|---|---|---|---|---|---|
| O01OB130 | h | Oficial 1ª cerrajero | 8 | 19.09 | 152.72 |
| O01OB140 | h | Ayudante cerrajero | 8 | 17.95 | 143.60 |
| P13MANT1 | ud | Puerta chapa metalica galvanizada y prelacada (material; 26/06/2020) | 1 | 332.41 | 332.41 |
| P13MANT2 | ud | Marco de puerta cuadradillo 40x40x2 (material; 26/06/2020) | 1 | 180.45 | 180.45 |
| P13MANT3 | ud | Forrado chapa de aluminio i/estructura (material; 26/06/2020) | 1 | 360.9 | 360.90 |
|  |  | Total |  |  | 1170.08 |

| Medición | Uds. | Parcial |
|---|---|---|
| Unidad | 1 | 1.00 |
| Total |  | 1 |

**06.05** ud P8- PUERTA PINO LACADA EN BLANCO (02/05/2012)
4 ud × 389.93 = 1559.72
Suministro y colocación de puerta de paso lisa de pino lacada en blanco de una hoja de dimensiones 90x200cm., con cerco directo de pino macizo 70x50 mm., tapajuntas lisos de DM rechapados de pino 70x10 mm. en ambas caras, y herrajes de colgar y de cierre cromados, totalmente montada, incluso p.p. de medios auxiliares.

| Código | Ud | Descripción | Rendimiento | Precio | Importe |
|---|---|---|---|---|---|
| O01BR150 | h. | Oficial 1ª Carpintero (mano de obra; 29/06/2020) | 1 | 17.09 | 17.09 |
| O01BR160 | h. | Ayudante-Carpintero (mano de obra; 29/06/2020) | 1 | 16.55 | 16.55 |
| P11PD010 | m. | Cerco direc.pino melis m.70x50mm (material; 25/06/2020) | 5.2 | 20.89 | 108.63 |
| P11TL010 | m. | Tapajunt. DM LR pino melis 70x10 (material; 02/05/2012) | 10.2 | 1.53 | 15.61 |
| P11CH099 | ud | P.paso pino para pintar (material; 25/06/2020) | 1 | 218.44 | 218.44 |
| P11RB040 | ud | Pernio latón 80/95 mm. codillo (material; 02/05/2012) | 3 | 0.47 | 1.41 |
| P11WP080 | ud | Tornillo ensamble zinc/pavón (material; 02/05/2012) | 18 | 0.02 | 0.36 |
| P11RP010 | ud | Pomo latón normal con resbalón (material; 02/05/2012) | 1 | 11.84 | 11.84 |
|  |  | Total |  |  | 389.93 |

| Medición | Uds. | Parcial |
|---|---|---|
| P8 | 4 | 4.00 |
| Total |  | 4 |

**06.06** ud P9- PUERTA PINO LACADA EN BLANCO (02/05/2012)
3 ud × 378.29 = 1134.87
Suministro y colocación de puerta de paso lisa de pino lacada en blanco de una hoja de dimensiones 90x200cm., con cerco directo de pino macizo 70x50 mm., tapajuntas lisos de DM rechapados de pino 70x10 mm. en ambas caras, y herrajes de colgar y de cierre cromados, totalmente montada, incluso p.p. de medios auxiliares.

| Código | Ud | Descripción | Rendimiento | Precio | Importe |
|---|---|---|---|---|---|
| O01BR150 | h. | Oficial 1ª Carpintero | 0.9 | 17.09 | 15.38 |
| O01BR160 | h. | Ayudante-Carpintero | 0.4 | 16.55 | 6.62 |
| P11PD010 | m. | Cerco direc.pino melis m.70x50mm | 5.2 | 20.89 | 108.63 |
| P11TL010 | m. | Tapajunt. DM LR pino melis 70x10 | 10.2 | 1.53 | 15.61 |
| P11CH099 | ud | P.paso pino para pintar | 1 | 218.44 | 218.44 |
| P11RB040 | ud | Pernio latón 80/95 mm. codillo | 3 | 0.47 | 1.41 |
| P11WP080 | ud | Tornillo ensamble zinc/pavón | 18 | 0.02 | 0.36 |
| P11RP010 | ud | Pomo latón normal con resbalón | 1 | 11.84 | 11.84 |
|  |  | Total |  |  | 378.29 |

| Medición | Uds. | Parcial |
|---|---|---|
| P9 | 3 | 3.00 |
| Total |  | 3 |

**06.07** ud BURLETE DE NEOPRENO l=90cm. (25/06/2020)
24 ud × 12.83 = 307.92
Suministro y colocación de burlete de neopreno con bisagras para junta de estanqueidad bajo puertas existentes.
Totalmente montado y probado.

| Código | Ud | Descripción | Rendimiento | Precio | Importe |
|---|---|---|---|---|---|
| O01BR150 | h. | Oficial 1ª Carpintero | 0.5 | 17.09 | 8.55 |
| MBURLET | ml | Burlete de neopreno (material; 25/06/2020) | 0.9 | 4.75 | 4.28 |
|  |  | Total |  |  | 12.83 |

| Medición | Uds. | Largo | Parcial |
|---|---|---|---|
| Puertas exteriores | 12 | 2 | 24.00 |
| Total |  |  | 24 |

**06.08** ud RETENEDOR DE PUERTA POMO (25/06/2020)
16 ud × 32.29 = 516.64
Suministro y colocación de retenedor de puerta colocado mecanicamente en fabrica de ladrillo, formado con una placa de anclaje articulada que sujeta el pomo al contactar con él. Incluso elementos de fijación.
Montada, probada y funcionando.

| Código | Ud | Descripción | Rendimiento | Precio | Importe |
|---|---|---|---|---|---|
| O01BR150 | h. | Oficial 1ª Carpintero | 0.5 | 17.09 | 8.55 |
| MRETE | ud | Retenedor de puerta (material; 25/06/2020) | 1 | 23.74 | 23.74 |
|  |  | Total |  |  | 32.29 |

| Medición | Uds. | Parcial |
|---|---|---|
| Fachada sur | 16 | 16.00 |
| Total |  | 16 |

**06.09** m. AROS QUITAMIEDOS ESCALERA EXISTENTE (29/06/2020)
3 m. × 155.74 = 467.22
Suministro y colocación de aros quitamiedos en escalera existente, incluyendo piezas de ensamblaje, de unión y fijación.
Instalada y funcionando.

| Código | Ud | Descripción | Rendimiento | Precio | Importe |
|---|---|---|---|---|---|
| O01BR150 | h. | Oficial 1ª Carpintero | 3 | 17.09 | 51.27 |
| P06AROS | ud | Aros quitamiedos (material; 29/06/2020) | 1 | 104.47 | 104.47 |
|  |  | Total |  |  | 155.74 |

| Medición | Uds. | Largo | Parcial |
|---|---|---|---|
| Longitud escalera | 1 | 3 | 3.00 |
| Total |  |  | 3 |

## 07 INSTALACIÓN ELECTRICA BT (14/03/2019)
Importe: 20033.11

### 07.01 PUESTA A TIERRA DE BANCADAS METÁLICAS (14/03/2019)
Importe: 123.66

**07.01.01** u CP A ELEMENTOS METÁLICOS EN CUBIERTA (14/03/2019)
3 u × 41.22 = 123.66
Ud. Suministro e instalación conductor de protección para elementos metálicos estructurales ó bancada de equipos eléctricos integrada por cable H07Z1-K verde amarillo de cobre de 2,5 mm2 instalado en interior de tubo corrugado, incluyendo conectores en ambos extremos, completamente instalado y acabado, incluyendo medios y materiales auxiliares.

| Medición | Uds. | Parcial |
|---|---|---|
| Bancada MiniVRV | 1 | 1.00 |
| Bancada Rooftop 1 | 1 | 1.00 |
| Bandada Split Recepción | 1 | 1.00 |
| Total |  | 3 |

### 07.02 SUMINISTRO COMPLEMENTARIO (14/03/2019)
Importe: 7154.48

**07.02.01** u GRUPO ELECTROGENO 8,9 kVA/7,1 kW (14/03/2019)
1 u × 7154.48 = 7154.48
Ud. Suministro e instalación de grupo electrógeno diésel para intemperie de 8,9 kVA/7,1 kW como suministro de emergencia, tipo HYW-8-T5, trifásico 3F+N- 400/230V 50Hz, carenado e insonorizado, NPS 59 dB(A), con protecciones magnetotérmica y diferencial, arranque automático, depósito de combustible, bancada, todo ello según Directivas 2006/42/EC de Seguridad de las Maquinarias, 2014/35/EU de Equipos de Baja Tensión, 2004/108/EC de Compatibilidad Electromagnética, 2016/1628 EU de emisión de gases y partículas contaminantes de motores y 2005/88 / CE sobre emisión de ruido, incluyendo puesta a tierra del neutro consistente en conductor 0,6/1 kV RZ1-k(AS) de 50 mm2 en interior de tubo en hueco de construcción, hasta primera pica, y conductor de cobre desnudo clase 2 de 50 mm2 hasta las otras dos picas, enterrado a 0,8 m de profundidad, 3 picas AcCu de 14 mm de diámetro y 2 m de longitud unidas mediante soldadura Cadweld, caja con puente de comprobación, incluso llenado de depósito con gasóleo, medios de elevación para colocación en cubierta así como medios y materiales auxiliares, completamente instalado, conexionado y comprobado.
(No incluye obra civil)

| Medición | Uds. | Parcial |
|---|---|---|
| Unidades | 1 | 1.00 |
| Total |  | 1 |

### 07.03 CUADROS ELÉCTRICOS Y COMPENSACIÓN DE REACTIVA (14/03/2019)
Importe: 3470.22

**07.03.01** u CUADRO GENERAL DE BAJA TENSIÓN (CGBT) (14/03/2019)
0.05 u × 16444.31 = 822.22
Ud. Suministro e instalación de cuadro general de mando y protección CGBT, albergando la aparamenta de mando y protección recogida en el esquema unifilar correspondiente, dispuesta en interior de envolvente tipo armario Prisma Plus o Artu K a instalar en interior de recinto, IP30 IK07, para 3F+N/400-230V 50 Hz, de 25 kA de máxima intensidad de cortocircuito e intensidad asignada de 630A, provisto de zócalo de 20 cm, pasillos para entrada y salida de cables, puertas plenas transparentes provistas de cerraduras, incluyendo protección contra sobretensiones transitorias y permanentes, espacio para módulos de control DALI y fuentes de alimentación de balizas (incluidos en otro capítulo), espacio para módulos del sistema de PCI en lazo de detección para desconexión de sistemas de ventilación en caso de incendio, incluyendo dispositivo de conmutación automática red-grupo de corte muy breve - breve, con un espacio de reserva modular del 25% para ampliaciones futuras incluyendo conexionado a tierra en el borne principal de tierra, incluyendo identificación de circuitos, rotulación de aparamenta y salidas dentro y fuera, esquema unifilar actualizado, medios y materiales auxiliares, completamente instalado, conexionado y comprobado.

| Medición | Uds. | Parcial |
|---|---|---|
| Unidades | 0.05 | 0.05 |
| Total |  | 0.05 |

**07.03.02** u BATERÍA AUTOMÁTICA DE COMPENSACIÓN DE REACTIVA (14/03/2019)
1 u × 2032.36 = 2032.36
Ud. Suministro e instalación de batería de condensadores automática para compensación de reactiva en montaje mural tipo OPTIM 5 P&P-135-440 ó similar de 112 kVAr 3F - 400V 50Hz, de 600 x x240 mm compuesta de los escalones 2x15+4x30 kVAr incluyendo regulador con Analizador de redes incorporado y medida trifásica Computer SMART III, 3 transformadores de medida de intensidad tipo MC, soportes a pared de bloque para un peso de 45 kg, todo ello instalado, conexionado y probado, incluyendo medios y materiales auxiliares.

| Medición | Uds. | Parcial |
|---|---|---|
| Unidades | 1 | 1.00 |
| Total |  | 1 |

**07.03.03** u NUEVA SALIDA EN CGBT A NUEVO SPLIT DE RECEPCIÓN (14/03/2019)
1 u × 240.29 = 240.29
Ud. Suministro e instalación en el CGBT existente de nueva salida al equipo split de recepción en el embarrado de red, consistente en un magnetotérmico de 4x16A Curva C, de 25 kA de poder de corte (se admite backup con aparamenta existente y siempre s/tablas de fabricante), 1/2 de interruptor diferencial 4x40/300 mA, contactor para apertura en caso de incendio mediante señal del sistema de detección, cableado e instalado, incluyendo medios y materiales auxiliares.

| Medición | Uds. | Parcial |
|---|---|---|
| Unidades | 1 | 1.00 |
| Total |  | 1 |

**07.03.04** u BATERÍA FIJA DE COMPENSACIÓN DE REACTIVA DEL TRANSFORMADOR (14/03/2019)
1 u × 375.35 = 375.35
Ud. Suministro e instalación de condensador fijo para compensación de reactiva del transformador en vacío, instalar en el Centro de Transformación, consistente en condensador tipo CSB-F-12,5-440 o similar de 10 kVAr /400V, protegida con fusibles de 35A de calibre, incluyendo soportes de fijación mural para 8,5 kg, medios y materiales auxiliares, completamente instalada, conectada y probada.

| Medición | Uds. | Parcial |
|---|---|---|
| Unidades | 1 | 1.00 |
| Total |  | 1 |

### 07.04 LÍNEAS PRINCIPALES Y CIRCUITOS (14/03/2019)
Importe: 1448.22

**07.04.01** m CIRCUITO DE CONDUCTOR RZ1-K(AS) 3G2,5 Cu (14/03/2019)
27 m × 1.99 = 53.73
Ml. Suministro e instalación de circuito consistente en conductor 0,6/1 kV XLPE + Pol RZ1-K (AS) Cca-s1b,d1,a1, de sección 2x2,5+TTx2,5 mm2 de Cobre a instalar en bandeja o en interior de tubo, incluyendo conexionado, cajas de derivación estancas y fichas/borneros para empalmes, medios y materiales auxiliares, totalmente colocado, conexionado y comprobado.

| Medición | Uds. | Parcial |
|---|---|---|
| CGBT - TTCC en azotea | 21 | 21.00 |
| CGBT- TTCC exterior zona instalaciones | 6 | 6.00 |
| Subtotal |  | 27.00 |
| Total |  | 27 |

**07.04.02** m CIRCUITO DE CONDUCTOR RZ1-K(AS) 5G2,5 Cu (14/03/2019)
31 m × 2.37 = 73.47
Ml. Suministro e instalación de circuito consistente en conductor 0,6/1 kV XLPE + Pol RZ1-K (AS) Cca-s1b,d1,a1,4x2,5+TTx2,5 mm2 de Cobre a instalar en bandeja o en interior de tubo, incluyendo conexionado, cajas de derivación estancas y fichas/borneros para empalmes, medios y materiales auxiliares, totalmente colocado, conexionado y comprobado.

| Medición | Uds. | Parcial |
|---|---|---|
| CGBT - Split de Recepción | 31 | 31.00 |
| Total |  | 31 |

**07.04.03** m CIRCUITO DE CONDUCTOR SZ1-K(AS+) 5G4 Cu (14/03/2019)
72 m × 6.08 = 437.76
Ml. Suministro e instalación de circuito consistente en conductor 0,6/1 kV SZ1-K (AS+) 5G4 mm2 de Cobre, para circuitos de seguridad, a instalar en interior de tubo, incluyendo conexionado, medios y materiales auxiliares, totalmente colocado, conexionado y comprobado.

| Medición | Uds. | Parcial |
|---|---|---|
| CGBT - GE | 25 | 25.00 |
| CGBT - C.Control exutorios | 47 | 47.00 |
| Total |  | 72 |

**07.04.04** m CONDUCTOR UNIPOLAR RZ1-K(AS) 0,6/1kV 1x6 mm2 Cu (14/03/2019)
12 m × 3.09 = 37.08
Ml. Suministro e instalación de unión de transformador y condesador fijo, en centro de transformación, mediante cable unipolar 0,6/1 kV XLPE + Pol RZ1-K (AS) Cca-s1b,d1,a1, 3x1x6mm2 de Cobre a instalar en interior de tubo corrugado, totalmente instalado y conexionado, incluyendo medios y materiales auxiliares.

| Medición | Uds. | Largo | Parcial |
|---|---|---|---|
| EN CT / SECUNDARIO TRAFO - CONDESADOR FIJO | 3 | 4 | 12.00 |
| Total |  |  | 12 |

**07.04.05** m LÍNEA RZ1-K(AS) 3x1x95+TTx50mm2Cu (14/03/2019)
7 m × 35.1 = 245.70
Ml. Suministro e instalación de circuito consistente en conductor 0,6/1 kV XLPE + Pol RZ1-K (AS) Cca-s1b,d1,a1,3x1x95+TTx50 mm2 de Cobre a instalar en bandeja o fijado a pared, incluyendo conexionado, pequeño material, medios y materiales auxiliares, totalmente colocado, conexionado y comprobado.

| Medición | Uds. | Parcial |
|---|---|---|
| CGBT - Línea a Bat. Automática | 7 | 7.00 |
| Total |  | 7 |

**07.04.06** m LÍNEA RZ1-K(AS) 3x1x50+TTx25mm2Cu (14/03/2019)
24 m × 25.02 = 600.48
Ml. Suministro e instalación de circuito consistente en conductor 0,6/1 kV XLPE + Pol RZ1-K (AS) Cca-s1b,d1,a1, de sección 3x1x50+TTx25 mm2 de Cobre a instalar en bandeja, incluyendo conexionado, pequeño material, medios y materiales auxiliares, totalmente colocado, conexionado y comprobado.

| Medición | Uds. | Parcial |
|---|---|---|
| CGBT - Rooftop 1 | 24 | 24.00 |
| Subtotal: CGBT - Rooftop 2 (no se ejecuta en esta fase) |  | 24.00 |
| Total |  | 24 |

### 07.05 CANALIZACIONES (14/03/2019)
Importe: 589.02

**07.05.01** m BANDEJA REJIBAND GC 60x200 c/TAPA (14/03/2019)
15 m × 34.39 = 515.85
Ml. Suministro e instalación de bandeja de hilo con tapa galvanizadas en caliente para aplicación exterior, sobre soportes horizontales a suelo, de dimensiones 60x200, incluyendo uniones, codos, cambios de nivel, empalmes, conductor de cobre desnudo de 16 mm2 de sección para la puesta a tierra de la bandeja, si fuera necesario, poniendo a tierra cada tramo de bandeja, incluyendo pequeño material y accesorios, medios y materiales auxiliares, completamente colocada y acabada.

| Medición | Uds. | Parcial |
|---|---|---|
| Tramo exterior en azotea | 15 | 15.00 |
| Total |  | 15 |

**07.05.02** m TUBO RÍGIDO LIBRE DE HALÓGENOS D25 (14/03/2019)
27 m × 2.71 = 73.17
Ml. Suministro e instalación de tubo rígido libre de halógenos para montaje superficial código 4321 no propagador de la llama, baja emisión de humos, baja opacidad, sobre paredes o elementos estructurales, de diámetro 25 mm incluyendo elementos de fijación, registros mediante cajas de derivación estancas, accesorios y pequeño material, totalmente colocado y acabado, incluyendo medios y materiales auxililiares.

| Medición | Uds. | Parcial |
|---|---|---|
| CGBT - TC exterior en azotea | 8 | 8.00 |
| CGBT- TC en exterior en zona de instalaciones | 6 | 6.00 |
| CGBT - Split de recepción en azotea exterior | 13 | 13.00 |
| Subtotal |  | 27.00 |
| Total |  | 27 |

### 07.06 EQUIPOS DE ILUMINACIÓN (14/03/2019)
Importe: 2663.87

**07.06.01** u MONTAJE DE LUMINARIA PROPORCIONADA POR PROPIEDAD (14/03/2019)
3 u × 20.89 = 62.67
Ud. Montaje de luminaria proporcionada por la propiedad en falso techo registrable del salón de público a 9 m de altura, incluyendo medios y materiales auxiliares, conexionado a punto de luz existente, completamente acabado y probado.

| Medición | Uds. | Parcial |
|---|---|---|
| Peneles falso techo 60x60 en salón de público | 3 | 3.00 |
| Total |  | 3 |

**07.06.02** m TIRA LED EN PERFIL Y CON DIFUSOR PARA MARQUESINA (14/03/2019)
35 m × 74.32 = 2601.20
Ud. Suministro e instalación de iluminación exterior en marquesina exterior mediante tira led en perfil de aluminio anodizado encastrado con difusor frost Enkalux 21x21.in TRD600, 9,4W/930 IP67, así como parte porporcional de Driver TRIDONIC 28001437 LCA 150W/24V DALI, a razón de un driver cada 12 m de tira LED, incluyendo punto de luz a driver mediante conductor RZ1-K (AS) 3G1,5 mm2 Cu instalado sobre bandeja existente, incluyendo pequeño material, medios y materiales auxiliares, completamente instalado, conectado y probado.
(Medición se debe confirmar con último diseño de marquesina).

| Medición | Uds. | Largo | Parcial |
|---|---|---|---|
| Longitud exterior - lado portones (confirmar con diseño DF) | 1 | 35 | 35.00 |
| Total |  |  | 35 |

### 07.07 MECANISMOS (14/03/2019)
Importe: 269

**07.07.01** u TOMA DE CORRIENTE 2P+TT 16A ESTANCA (14/03/2019)
3 u × 26.35 = 79.05
Ud. Suministro e instalación de base de toma de corriente 2P+TT 16A Schuko estanca IP65 para montaje superfical tipo Plexo o Aqua, incluso caja de derivación y punto de alimentación mediante tubo rígido en montaje superficial y conductor RZ1-K Cca-s1b,d1,a1 de 2x1x2,5+2,5 TT mm2 Cu, elementos de fijación accesorios, medios y materiales auxiliares, completamente colocada, conexionada y probada.

| Medición | Uds. | Parcial |
|---|---|---|
| Toma en azotea/terraza | 1 | 1.00 |
| Zona exterior de instalaciones | 1 | 1.00 |
| TC para aerotermo de sala de GPCI (3,0 m de altura) | 1 | 1.00 |
| Subtotal |  | 3.00 |
| Total |  | 3 |

**07.07.02** u MANIOBRA DESCONEXIÓN DE EXTRACTORES DE ASEOS (14/03/2019)
1 u × 189.95 = 189.95
Ud. Suministro de materiales e instalación de maniobra de desconexión de equipos de extracción de aseos de público, consistente en 2 contactores 2x10A en paralelo con encendidos de aseos, situado en caja en almacén, en entrada a aseos, conexión con señal de salida de módulo de la instalación de detección y alarma de incedios (módulo no incluido), para apertura de contactor en caso de incendio y rearme manual, incluyendo medios y materiales auxiliares, completamente colocado, conectado y probado.

| Medición | Uds. | Parcial |
|---|---|---|
| Extractores aseos público | 1 | 1.00 |
| Total |  | 1 |

### 07.08 LEGALIZACIÓN DE IEBT (14/03/2019)
Importe: 1187.2

**07.08.01** u LEGALIZACIÓN DE IEBT (14/03/2019)
1 u × 1187.2 = 1187.20
Ud. Documentación para legalización de IEBT, pruebas realizadas por instalador electricista autorizado de aparamenta, cabledo, conmutación automática al 70% de tensión, suministro de socorro, alumbrado de emergencia, parada de ventiladores en caso de detección de incendios positiva, certificado de instalador e inspección de OCA, etc. No incluye pago de tasas.

| Medición | Uds. | Parcial |
|---|---|---|
| Unidades | 1 | 1.00 |
| Total |  | 1 |

### 07.09 PROTECCIÓN FRENTE AL RAYO (14/03/2019)
Importe: 2146.83

**07.09.01** u INSTALACIÓN EXTERIOR DE PROTECCIÓN FRENTE AL RAYO (14/03/2019)
1 u × 2146.83 = 2146.83
Ud. Suministro e instalación de sistema exterior de protección frente al rayo de radio de protección 46 m para NP= 3, consistente en pararrayos con dispositivo de cebado (PDC) montado sobre mástil de 6 m de altura realizado con 2 tramos de tubo de acero galvanziado de 1 1/2" anclado con 2 ues a muro, cable de cobre electrolítico trenzado de 50 mm2 para la conexión a tierra, grapas de nylon para fijación - elevación del cable 17 mm, tubo de 2 m de protección de banjante del cable de acero galvanizado, arqueta de polipropileno 250x250x250 mm, puente de comporbación de latón para arqueta, 3 picas AcCu 254 µm, de diámetro 16 mm y longitud de 2 m, manguitos de bronce, contador electromecánico de rayos, incluyendo accesorios, medios y materiales auxiliares, colocado, conectado y terminado.
(El sistema de protección interior se encuentra incluido en la aparamenta de los cuadros eléctricos)

| Medición | Uds. | Parcial |
|---|---|---|
| Unidades | 1 | 1.00 |
| Total |  | 1 |

### 07.10 REUBICACIÓN DE FAROLAS EXISTENTES (14/03/2019)
Importe: 980.61

**07.10.01** u REVISIÓN DE PROYECTO DE URBANIZACIÓN AP (14/03/2019)
1 u × 227.94 = 227.94
Ud. Revisión del proyecto de urbanización existente con objeto determinar circuitos afectados, trazados y secciones de conductores y puesta a tierra.

| Medición | Uds. | Parcial |
|---|---|---|
| Unidades | 1 | 1.00 |
| Total |  | 1 |

**07.10.02** u RETIRADA DE PUNTO DE LUZ EXISTENTE Y CONSERVACIÓN (14/03/2019)
2 u × 42.74 = 85.48
Ud. Retirada de punto de luz existente para su conservación en obra y posterior montaje en otra ubicación desntro de la misma obra, consistente en retirada de pernos y tuercas, de columna de entre 3 y 6 m de altura, luminaria y lámpara, cableado desde caja de derivación en arqueta, caja de protección con fusibles, etc, embalaje para su adecuda conservación hasta su instalación, incluyendo medios y materiales auxiliares (no incluye gestión de residuos por materiales fuera de uso).

| Medición | Uds. | Parcial |
|---|---|---|
| Número de farolas a desplazar | 2 | 2.00 |
| Total |  | 2 |

**07.10.03** m LÍNEA DE CIRCUITO PRINCIPAL DE AP RV-K 4x1x6 mm2 c/PAT (14/03/2019)
30 m × 6.98 = 209.40
Ml. Suministro e instalación de circuito consistente en conductor 0,6/1 kV XLPE RV-k(AS) Eca, 4x1x6 mm2 Cu en interior de tubo en canalización subterránea desde arqueta de punto de luz existente hasta nueva arqueta, y conductor de PAT mediante cable de cobre desnudo Clase 2 de 16 mm2 tendido en fondo, incluyendo conexionado, cajas de derivación estancas y fichas/borneros para empalmes, medios y materiales auxiliares, totalmente colocado, conexionado y comprobado.
(La sección definitiva del conductor se debe comfirmar con la información del proyecto de urbanización existente).
(No incluye obra civil).

| Medición | Uds. | Largo | Parcial |
|---|---|---|---|
| Desplazamiento de farola 1 | 1 | 15 | 15.00 |
| Desplazamiento de farola 2 | 1 | 15 | 15.00 |
| Subtotal |  |  | 30.00 |
| Total |  |  | 30 |

**07.10.04** u PUNTO DE LUZ REUBICADO (14/03/2019)
2 u × 74.56 = 149.12
Ud. Trabajos y materiales para reubicar punto de luz entregado por la propiedad, con adecuación de instalación de punto de luz desplazado, consistente en suministro e instalación de caja de derivación estanca para derivación a punto de luz, instalada en arqueta (obra civil no incluida), herrajes de acero galvanizado en caliente en arqueta para cables y caja de derivación, pica de puesta a tierra de AcCu de 2 m de largo y 14 mm de diámetro unida a cable de tierra de cobre desnudo de 16 mm2 mediante grapa, cable de puesta a tierra de soporte aidlado H07V-K Eca, verde - amarillo de 16 mm2 de Cu, limpieza de luminaria y columna y lámpara, conexión de cableado, izado columna- luminaria, incluyendo pequeño material, medios y materiales auxiliares, incluso sustitución de cableado y lámpara si fuera necesario, completamente colocado, conectado y probado.

| Medición | Uds. | Parcial |
|---|---|---|
| Número de farolas por reubicar | 2 | 2.00 |
| Total |  | 2 |

**07.10.05** u LEGALIZACIÓN DE MODIFICACIÓN DE IEBT DE AP (14/03/2019)
1 u × 308.67 = 308.67
Ud. Trabajos para la legalización de IEBT de alumbrado público por modificación de trazado y reubicación de puntos de luz, comprendiendo memoria técnica, certificado de instalación y tramitación en la plataforma Pegasso realizado por instalador autorizado, así como inspección y certificado de inspección por organismo de control.
(No incluye tasas).

| Medición | Uds. | Parcial |
|---|---|---|
| Unidades | 1 | 1.00 |
| Total |  | 1 |

## 08 INSTALACION CLIMATIZACION (14/03/2019)
Importe: 68126.81

**08.01** u CLIMATIZACIÓN SALÓN - UNIDAD ROOFTOP (14/07/2020)
1 u × 47793.32 = 47793.32
Ud. Suministro e instalación de unidad de climatización rooftop aire-aire Lennox modelo Flexair FAH 170 ó similar (comprobar idoneidad para la conexión con los conductos de impulsión y retorno ya instalados), para un caudal de 30.000 m3/h, refrigerante R410A, una potencia frigorífica de 161 kW EER 3,0, y una potencia calorífica de 155,5 kW y COP 3,6:
Unidad básica con:
- Impulsión horizontal
- Bancada vertical de retorno EC Baja Presión (sistema de 3 compuertas con ventilador EC plug fan)
- Rueda recuperación de calor All seasons
- Filtros F7/ePM1 55% y prefiltros G4/ISO Coarse 65%
- Compresores Tandem
- Kit funcionamiento bajas temperaturas / ventilador de condensacion EC
- Ventilador Impulsión AP Alu
- Resistencia eléctrica (capacidad estándar)
- Medidor de energía eléctrica y térmica
- Relé de 3 fases para protección eléctrica de la unidad - Display usuario
- Display de servicio
- Placa de contactos auxiliares (contactos libres de potencia )
- Control avanzado de humedad, entalpía y CO2 / modo frío
- Válvula de expansión electrónica
- eFlowTM medición y lectura en display del caudal de aire
- Autoajuste del caudal de aire en función de la colmatación de los filtros
- Interruptor general de corte
- Detector de filtros sucios
- Economizador de aire fresco y freecooling
Todo ello instalado y conectado en su posición definitiva, incluso carga de refrigerante, drenaje de condensados, así como probado de acuerdo a protocolo establecido en RITE, incluso pequeño material y medios y materiales auxiliares.

| Medición | Uds. | Parcial |
|---|---|---|
| Rooftop salón - lado monte | 1 | 1.00 |
| Rooftop salón - lado río | 1 | 1.00 |
| Rooftop salón - lado río (se pospone su instalación) | -1 | -1.00 |
| Subtotal |  | 1.00 |
| Total |  | 1 |

**08.02** m2 CLIMATIZACIÓN SALÓN - CONDUCTOS EXTERIORES DE CHAPA (14/03/2019)
44 m2 × 27.31 = 1201.64
m2. Suministro e instalación de conducto de chapa galvanizada de sección rectangular de 1 mm de espesor en conductos de impulsión y retorno con junta tipo METU, incluso sellado de juntas, soportes y/o sujecciones y registros para limpieza segun norma UNE. (maximo cada 15 ml) i.p.p. transformaciones, conexiones flexibles a maquinas, medios auxiliares y soportaciones horizontales y verticales adaptadas a la estructura del edificio. Totalmente instalado,iI.p.p. de soportación mediante perfiles de acero galvanizado, abrazaderas y varillas roscadas, asi como soportes metálicos segun descripcion en documentación gráfica de proyecto. Fabricación e instalación de todos los elementos segun detalles constructivos en documentación gráfica de proyecto, i.p.p. soportacion especial en cubiertas mediante bases de hormigon cada 1,5 ml con perfiles de acero inoxidable tipo HILTI para anclaje y soportacion de conductos en cubiertas, totalmente instalado y acabado.

| Medición | Uds. | Largo | Parcial |
|---|---|---|---|
| Impulsión y retonro Rooftop salón - lado monte | 1 | 44 | 44.00 |
| Impulsión y retorno Rooftop salón - lado río | 1 | 44 | 44.00 |
| Impulsión y retorno Rooftop salón - lado río (se pospone su ins | -1 | 44 | -44.00 |
| Subtotal |  |  | 44.00 |
| Total |  |  | 44 |

**08.03** m2 CLIMATIZACIÓN SALÓN - AISLAMIENTO DE CONDUCTOS EXTERIORES (14/03/2019)
44 m2 × 42.74 = 1880.56
m2. Suministro e instalaciónn de aislamiento exterior de conductos IBER COVER de ISOVER en 50 mm de espesor, constituido por una manta de lana de vidrio ISOVER, no hidrófila, revistada por una de sus caras con una lámina de aluminio reforzada con papel kraft, que actúa como barrera de vapor, fijada con flejes cada 40 cm y forrado con chapa de aluminio de 0,8 mm (i.p.p. de realizacion de piezas especiales en chapa), para canales de impulsión y retorno, de sección rectangular o circular, tendidos en zonas vistas tales como salas de máquinas, terrrazas, etc., i.p.p. medios auxiliares y soportaciones horizontales y verticales a adaptadas a la estructura del edificio, totalmente instalado y probado.

| Medición | Uds. | Largo | Parcial |
|---|---|---|---|
| Impulsión y retonro Rooftop salón - lado monte | 1 | 44 | 44.00 |
| Impulsión y retorno Rooftop salón - lado río | 1 | 44 | 44.00 |
| Impulsión y retorno Rooftop salón - lado río (se pospone su ins | -1 | 44 | -44.00 |
| Subtotal |  |  | 44.00 |
| Total |  |  | 44 |

**08.04** u CLIMATIZACIÓN RECEPCIÓN - BOMBA DE CALOR (14/03/2019)
1 u × 3472.18 = 3472.18
Ud. Suministro e instalación de bomba de calor marca DAIKIN, serir SKY AIR, mod. ACQS100B o similar, de potencia frigorífica: 9,50 kW - consumo: 2,96 kW - EER: 3,21/ potencia calorífica: 10,80 kW - consumo: 3,08 kW - COP: 3,50, trifásico, incluso conexión entre unidades interior y exterior mediante tubería de cobre 9,52 mm - 3/8" + aislamiento XG 20, y tubería de cobre 15,87 mm - 5/8" + aislamiento XG 20, conexión con cable RZ1-k(AS) 4x1,5 mm2 bajo tubo corrugado LH 20 libre de halógenos, cable BUS 2x1,5 mm2 bajo tubo corrugado LH20 libre de halógenos, tubería de PVC UNE 1329.1, serie B, 32x3,0 mm, incluso kit de soportación de unidad exterior mediante escuadras y amortiguadores de caucho, kit de unidad interior suspendida de forjado mediante cuatro varillas y aisladores de caucho, carga de refrigerante y drenaje a desagüe de azotea, totalmente colocado, incluso pequeño material, medios y materiales auxiliares, conexionado y probado.

| Medición | Uds. | Parcial |
|---|---|---|
| Unidades | 1 | 1.00 |
| Total |  | 1 |

**08.05** u CLIMATIZACIÓN VESTUARIOS - BOMBA DE CALOR MINI VRV - EXT (14/03/2019)
1 u × 6100.16 = 6100.16
Ud. Suministro e instalación de unidad de exterior de bomba de calor DAIKIN RXYSCQ-TV1, con capacidad frigorífica de 12,1 kW, calorífica de 12,1 kW, con un consumo de 3,03 y 2,68 kW respectivamente, y un COP de 4,52 , un ESEER estandar de 6,18, para un mínimo de 2 unidades interiores, caudal de aire de 106 m3/min, rango de temperaturas de funcionamiento en frío de -5 a 46ºC, 50 dBA, para longitudes de tubería de hasta 300 m, alimentación monofásica 230/240V 50 Hz, instalada en cubierta, incluyendo bancada/ soportación a suelo/ pared y kit de amortiguadores antivibración de suelo, formado por cuatro amortiguadores de caucho, con sus tornillos, tuercas y arandelas correspondientes, conexionado eléctrico y de tubería de cobre, carga frigorífica, drenaje de condensados hasta desagüe, incluso pequeño material, medios y materiales auxiliares, completamente acabado, conexionado y probado.

| Medición | Uds. | Parcial |
|---|---|---|
| Unidades | 1 | 1.00 |
| Total |  | 1 |

**08.06** u CLIMATIZACIÓN VESTUARIOS - BOMBA DE CALOR MINI VRV - INT (14/03/2019)
2 u × 1209.75 = 2419.50
Ud. Suministro e instalación de unidad interior de pared de expansión directa, DAIKIN, modelo FXAQ50A, válida para montaje múltiple en sistemas VRV, DC Inverter, con válvula de expansión electrónica incorporada, capacidad frigorífica / calorífica nominal: 5.6 / 6.3 kW, de dimensiones (AlxAnxPr) 290x1050x238 m, peso 14 kg y nivel sonoro en refrigeración 34 dBA (velocidad baja), con perfil bajo, con refrigerante ecológico R410A, incluyendo conexionado a alimentación monofásica 220-240 V/ 50 Hz independiente (consumo nominal refrigeración / calefacción 33 / 39 W), conexionado mediante bloque de terminales F1-F2 para cable de 2 hilos de transmisión y control (bus D-III Net de Daikin) a unidad exterior, conexionado a tuberías frigorífica Liq 1/4” y Gas 1/2”, (derivación de línea frigorífica ya ejecutada en fases anteriores), conexión y tubería drenaje diámetro 18 mm hasta punto de vertido, incluyendo control por microprocesador, con orientación vertical automática (distribución uniforme del aire), control ON/OFF, señal de limpieza de filtro y filtro de aire de succión, con posibilidad de opcional de mando a distancia por infrarrojos o bien de mando a distancia con cable (programación diaria o semanal), incorporando función de ahorro de energía modo ventilador (sin enfriar o calentar), posibilidad de selección automática de modo de funcionamiento (frío / calor / ventilación), dos etapas de velocidad del ventilador y cinco modelos de flujo de aire entre 10 y 70º. utilizando refrigerante ecológico R410A, kit de fijación mural con escuadras y amortiguadores de caucho, totalmente instalado, montado, conectado, i/p.p de pasamuros, taladros y conexiones a las redes, y probado.

| Medición | Uds. | Parcial |
|---|---|---|
| Unidades | 2 | 2.00 |
| Total |  | 2 |

**08.07** u CLIMATIZACIÓN VESTUARIOS - RECUPERADOR (14/03/2019)
1 u × 3460.59 = 3460.59
Ud. Suministro e instalación, suspendido de forjado de recuperador de calor S&P CAD HE 04 ECOWATT o similar, para montaje horizontal, de 450 m3/h, 1520 x 760 x 375 mm, con embocadura de 200 mm provista de junta estanca, provisto de filtro F7 baja pérdida en entrada de aire y M5 en salida, con motores EC 230V 50 Hz y by-pass interno, de bajo nivel sonoro, incluyendo sistema de suspensión a forjado mediante 4 varillas, perfiles y soportes antivibratorios, sistema de aislamiento de vibraciones, conexiones a conductos y a alimentación eléctrica, incluyendo medios y materiales auxiliares, totalmente colocado, conexionado, acabado y probado.

| Medición | Uds. | Parcial |
|---|---|---|
| Unidades | 1 | 1.00 |
| Total |  | 1 |

**08.08** h IZADO DE EQUIPOS A AZOTEA / TERRAZA (14/03/2019)
12 h × 82.63 = 991.56
h. Grúa autopropulsada de brazo telescópico con una capacidad de elevación de 30 t y 27 m de altura máxima de trabajo.

| Medición | Uds. | Parcial |
|---|---|---|
| Horas | 12 | 12.00 |
| Total |  | 12 |

**08.09** u LEGALIZACIÓN DE INSTALACIONES SUJETAS A RITE (14/07/2020)
1 u × 807.3 = 807.30
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
| Medición | Uds. | Parcial |
|---|---|---|
| Unidades | 1 | 1.00 |
| Total |  | 1 |

## 09 PROTECCIÓN CONTRA INCENDIOS
Importe: 35709.96
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
### 09.01 DETECCIÓN Y ALARMA
Importe: 2073.29

**09.01.01** ud PULSADOR ALARMA REARMABLE DIRECC. ANAL. M5A-RP02FF-N026-41 (21/03/2019)
1 ud × 63.88 = 63.88
ud. Suministro e instalación de pulsador manual de alarma con elemento rearmable, direccionable y con aislador de cortocircuito incorporado M5A-RP02FF-N026-41. Direccionamiento sencillo mediante dos roto-swich decádicos (01-159). Dispone de Led que permite ver el estado del equipo. Prueba de funcionamiento y rearme mediante llave. Incluye caja para montaje en superficie PS031W y tapa de protección.
Compatible con protocolos OPAL 159+159 y CLIP 99+99.
Conforme al Reglamento (UE) nº 305/2011 del Parlamento Europeo relativo a los productos de la construcción.
Aprobado según los requisitos de EN54-11 y EN54-17 con certificado CPD: 0832-CPD-0702
Totalmente instalado, programado y funcionando según planos y pliego de condiciones.
Marca NOTIFIER Modelo M5A-RP02FF-N026-41.

| Código | Ud | Descripción | Rendimiento | Precio | Importe |
|---|---|---|---|---|---|
| RED_OF | h | Oficial 1ª instalador de redes y equipos de detección y segurida (mano de obra; 21/03/2019) | 0.501 | 17.82 | 8.93 |
| RED_AY | h | Ayudante instalador de redes y equipos de detección y seguridad (mano de obra; 21/03/2019) | 0.501 | 16.1 | 8.07 |
| MAT05 | ud | Pulsador de alarma analógico direccionable (material; 21/03/2019) | 1 | 45.64 | 45.64 |
| CDC2.03 | % | Costes directos complementarios (21/03/2019) | 0.02 | 61.78 | 1.24 |
|  |  | Total |  |  | 63.88 |

| Medición | Uds. | Parcial |
|---|---|---|
| Unidades | 1 | 1.00 |
| Total |  | 1 |

**09.01.02** ud SEÑAL FOTOLUMINISCENTE 210X297 CLASE A - PULSADOR
1 ud × 10.8 = 10.80
ud. Señalización de equipos contra incendios, mediante placa de poliestireno fotoluminiscente, de 210x297 mm.

| Código | Ud | Descripción | Rendimiento | Precio | Importe |
|---|---|---|---|---|---|
| O01OA070 | h | Peón ordinario | 0.207 | 17 | 3.52 |
| MAT10 | ud | Placa de señalización de equipos contra incendios, de poliestire (material; 21/03/2019) | 1 | 6.65 | 6.65 |
| MAT11 | ud | Material auxiliar para la fijación de placa de señalización (material; 21/03/2019) | 1.5 | 0.28 | 0.42 |
| CDC2.08 | % | Costes directos complementarios (21/03/2019) | 0.02 | 10.42 | 0.21 |
|  |  | Total |  |  | 10.8 |

| Medición | Uds. | Parcial |
|---|---|---|
| Unidades | 1 | 1.00 |
| Total |  | 1 |

**09.01.03** ud MÓDULO MONITOR DIRECCIONABLE 1 ENTRADA M710 (21/03/2019)
1 ud × 82.63 = 82.63
ud. Suministro e instalación de módulo monitor de una entrada direccionable M710 para controlar equipos externos mediante un contacto seco (NA) y resistencia de supervisión fin de línea de 47K. Aislador de línea incorporado en ambas entradas de lazo. Actuación direccionable y programable. LED de señalización de estado multicolor. Selección de dirección mediante dos roto-swich decádicos (01-159) operable y visible lateral y frontalmente. Incluye caja semitransparente M200SMB.
Compatible con protocolos OPAL 159+159 y CLIP 99+99.
Conforme al Reglamento (UE) nº 305/2011 del Parlamento Europeo relativo a los productos de la construcción.
Aprobado según EN54-18 y EN54-17 con certificado CPD: 0786-CPD-20342
Totalmente instalado, programado y funcionando según planos y pliego de condiciones.
Marca NOTIFIER Modelo: M710.

| Código | Ud | Descripción | Rendimiento | Precio | Importe |
|---|---|---|---|---|---|
| RED_OF | h | Oficial 1ª instalador de redes y equipos de detección y segurida | 0.501 | 17.82 | 8.93 |
| RED_AY | h | Ayudante instalador de redes y equipos de detección y seguridad | 0.501 | 16.1 | 8.07 |
| MAT17 | ud | Módulo monitor direccionable de una entrada direccional para con (material; 21/03/2019) | 1 | 63.79 | 63.79 |
| CDC2.05 | % | Costes directos complementarios (21/03/2019) | 0.02 | 91.97 | 1.84 |
|  |  | Total |  |  | 82.63 |

| Medición | Uds. | Parcial |
|---|---|---|
| Unidades | 1 | 1.00 |
| Total |  | 1 |

**09.01.04** ud MÓDULO MONITOR DIRECCIONABLE 2 ENTRADAS M720 (21/03/2019)
5 ud × 94.67 = 473.35
ud. Suministro e instalación de módulo monitor de dos entradas direccionables M720 para controlar equipos externos mediante contactos secos (NA) y resistencia de supervisión fin de línea de 47 K. Aislador de línea incorporado en ambas entradas de lazo. Actuación direccionable y programable. LED de señalización de estado multicolor para cada entrada. Ocupa dos direcciones consecutivas en el lazo. Selección de dirección mediante dos roto-swich decádicos (01-159) operable y visible lateral y frontalmente. Incluye caja semitransparente M200SMB.
Compatible con protocolos OPAL 159+159 y CLIP 99+99. En protocolo OPAL solo ocupa 1 posición de módulo y en protocolo CLIP ocupa 2 direcciones.
Conforme al Reglamento (UE) nº 305/2011 del Parlamento Europeo relativo a los productos de la construcción.
Aprobado según EN54-18 y EN54-17 con certificado CPD: 0786-CPD-20342
Totalmente instalado, programado y funcionando según planos y pliego de condiciones.
Marca NOTIFIER Modelo: M720.

| Código | Ud | Descripción | Rendimiento | Precio | Importe |
|---|---|---|---|---|---|
| RED_OF | h | Oficial 1ª instalador de redes y equipos de detección y segurida | 0.501 | 17.82 | 8.93 |
| RED_AY | h | Ayudante instalador de redes y equipos de detección y seguridad | 0.501 | 16.1 | 8.07 |
| MAT07 | ud | Módulo monitor direccionable de dos entradas direccionales para (material; 21/03/2019) | 1 | 75.83 | 75.83 |
| CDC2.05 | % | Costes directos complementarios | 0.02 | 91.97 | 1.84 |
|  |  | Total |  |  | 94.67 |

| Medición | Uds. | Parcial |
|---|---|---|
| Unidades | 5 | 5.00 |
| Total |  | 5 |

**09.01.05** ud MÓDULO MONITOR DIRECCIONABLE 10 ENTRADAS NFXI-MM10 (21/03/2019)
1 ud × 294.65 = 294.65
ud. Suministro e instalación de módulo monitor de 10 entradas supervisadas NFXI-MM10 para contactos de entrada libre de tensión con aislador incorporado de cortocircuito, permite la señalización de estados a través de la línea de detección inteligente. Entrada de línea supervisada. Compatible con protocolo CLIP (ocupa 10 direcciones consecutivas en el lazo) y con protocolo OPAL (ocupa una única dirección). Direccionamiento sencillo mediante dos roto-swich decádicos y led de estado por cada una de las entradas. Montado en caja para montaje en superficie SMBW-V0.
Compatible con protocolos OPAL 159+159 y CLIP 99+99. En protocolo OPAL solo ocupa 1 posición de módulo y en protocolo CLIP ocupa 10 direcciones.
Conforme al Reglamento (UE) nº 305/2011 del Parlamento Europeo relativo a los productos de la construcción.
Aprobado según EN54-18 y EN54-17 con certificado CPD: 0843-CPD-0124
Totalmente instalado, programado y funcionando según planos y pliego de condiciones.
Marca NOTIFIER Modelo: NFXI-MM10.

| Código | Ud | Descripción | Rendimiento | Precio | Importe |
|---|---|---|---|---|---|
| RED_OF | h | Oficial 1ª instalador de redes y equipos de detección y segurida | 1 | 17.82 | 17.82 |
| RED_AY | h | Ayudante instalador de redes y equipos de detección y seguridad | 1 | 16.1 | 16.10 |
| MAT18 | ud | Módulo monitor direccionable de diez entradas direccionales para (material; 21/03/2019) | 1 | 258.89 | 258.89 |
| CDC2.05 | % | Costes directos complementarios | 0.02 | 91.97 | 1.84 |
|  |  | Total |  |  | 294.65 |

| Medición | Uds. | Parcial |
|---|---|---|
| Unidades | 1 | 1.00 |
| Total |  | 1 |

**09.01.06** ud MÓDULO DE CONTROL DIRECCIONABLE 240VCA. M701-240 (21/03/2019)
3 ud × 102.36 = 307.08
ud. Suministro e instalación de módulo de control de una salida de relé direccionable M701-240 para activar equipos externos mediante un contacto seco (NC/C/NA) de 250 Vca / 5A. Aislador de línea incorporado en ambas entradas de lazo. Actuación direccionable y programable. Selección de dirección mediante dos roto-swich decádicos (01-159) operable lateral y frontalmente para montaje en superficie. Incluye caja de montaje en superficie con tabiqueria aisladora de contactos de rele.
Compatible con protocolos OPAL 159+159 y CLIP 99+99.
Conforme al Reglamento (UE) nº 305/2011 del Parlamento Europeo relativo a los productos de la construcción.
Aprobado según EN54-18 y EN54-17 con certificado CPD: 0786-CPD-20341
Totalmente instalado, programado y funcionando según planos y pliego de condiciones.
Marca NOTIFIER Modelo: M701-240.

| Código | Ud | Descripción | Rendimiento | Precio | Importe |
|---|---|---|---|---|---|
| RED_OF | h | Oficial 1ª instalador de redes y equipos de detección y segurida | 0.501 | 17.82 | 8.93 |
| RED_AY | h | Ayudante instalador de redes y equipos de detección y seguridad | 0.501 | 16.1 | 8.07 |
| MAT19 | ud | Módulo de control direccionable 240Vca (material; 21/03/2019) | 1 | 83.52 | 83.52 |
| CDC2.05 | % | Costes directos complementarios | 0.02 | 91.97 | 1.84 |
|  |  | Total |  |  | 102.36 |

| Medición | Uds. | Parcial |
|---|---|---|
| Unidades | 3 | 3.00 |
| Total |  | 3 |

**09.01.07** ml CABLEADO (21/03/2019)
80 ml × 2.71 = 216.80
ml. Cableado formado por cable bipolar RZ1-K (AS), no propagador de la llama, con conductor multifilar de cobre clase 5 (-K) de 2x1,5 mm² de sección, con aislamiento de polietileno reticulado (R) y cubierta de compuesto termoplástico a base de poliolefina libre de halógenos con baja emisión de humos y gases corrosivos (Z1), siendo su tensión asignada de 0,6/1 kV.

| Código | Ud | Descripción | Rendimiento | Precio | Importe |
|---|---|---|---|---|---|
| RED_OF | h | Oficial 1ª instalador de redes y equipos de detección y segurida | 0.02 | 17.82 | 0.36 |
| RED_AY | h | Ayudante instalador de redes y equipos de detección y seguridad | 0.02 | 16.1 | 0.32 |
| MAT08 | ml | Cable bipolar RZ1-K (AS), no propagador de la llama, con conduct (material; 21/03/2019) | 1 | 1.98 | 1.98 |
| CDC2.06 | % | Costes directos complementarios (21/03/2019) | 0.02 | 2.63 | 0.05 |
|  |  | Total |  |  | 2.71 |

| Medición | Uds. | Parcial |
|---|---|---|
| Longitud | 80 | 80.00 |
| Total |  | 80 |

**09.01.08** ml CANALIZACIÓN CABLEADO (21/03/2019)
40 ml × 7.05 = 282.00
ml. Canalización fija en superficie, formada por tubo de PVC rígido, blindado, enchufable, de color negro, de 16 mm de diámetro nominal, con IP 547. Tubo rígido de PVC, enchufable, curvable en caliente, de color negro, de 16 mm de diámetro nominal, para canalización fija en superficie. Resistencia a la compresión 1250 N, resistencia al impacto 2 julios, temperatura de trabajo -5°C hasta 60°C, con grado de protección IP 547 según UNE 20324, propiedades eléctricas: aislante, no propagador de la llama. Según UNE-EN 61386-1 y UNE-EN 61386-22. Incluso p/p de abrazaderas, elementos de sujeción y accesorios (curvas, manguitos, tes, codos y curvas flexibles).

| Código | Ud | Descripción | Rendimiento | Precio | Importe |
|---|---|---|---|---|---|
| RED_OF | h | Oficial 1ª instalador de redes y equipos de detección y segurida | 0.18 | 17.82 | 3.21 |
| RED_AY | h | Ayudante instalador de redes y equipos de detección y seguridad | 0.18 | 16.1 | 2.90 |
| MAT09 | ml | Tubo rígido de PVC, enchufable, curvable en caliente, de color n (material; 21/03/2019) | 1 | 0.81 | 0.81 |
| CDC2.07 | % | Costes directos complementarios (21/03/2019) | 0.02 | 6.61 | 0.13 |
|  |  | Total |  |  | 7.05 |

| Medición | Uds. | Parcial |
|---|---|---|
| Longitud | 40 | 40.00 |
| Total |  | 40 |

**09.01.09** ud MEDIOS ESPECIALES DE ELEVACIÓN - BRAZO ARTICULADO DE 16 M (21/03/2019)
2 ud × 117.47 = 234.94
ud. Alquiler diario de cesta elevadora de brazo articulado de 16 m de altura máxima de trabajo.

| Código | Ud | Descripción | Rendimiento | Precio | Importe |
|---|---|---|---|---|---|
| MAQ | ud | Alq. diario de cesta elevadora de brazo articulado de hmax=16 m (maquinaria; 21/03/2019) | 1.008 | 114.26 | 115.17 |
| CDC2.09 | % | Costes directos complementarios (21/03/2019) | 0.02 | 115.18 | 2.30 |
|  |  | Total |  |  | 117.47 |

| Medición | Uds. | Parcial |
|---|---|---|
| Unidades | 2 | 2.00 |
| Total |  | 2 |

**09.01.10** ud TRANSPORTE BRAZO ARTICULADO DE 16 M (21/03/2019)
1 ud × 107.16 = 107.16
ud. Transporte a obra y retirada de cesta elevadora de brazo articulado de 16 m de altura máxima de trabajo

| Código | Ud | Descripción | Rendimiento | Precio | Importe |
|---|---|---|---|---|---|
| MAQ02 | ud | Transporte a obra y retirada de cesta elevadora de brazo articul (maquinaria; 21/03/2019) | 1.008 | 104.23 | 105.06 |
| CDC2.10 | % | Costes directos complementarios (21/03/2019) | 0.02 | 105.06 | 2.10 |
|  |  | Total |  |  | 107.16 |

### 09.02 PUESTOS DE CONTROL Y ROCIADORES (21/03/2019)
Importe: 5383.89

**09.02.01** ud COLECTOR 4" Y DOS SALIDAS DE 3" PARA PUESTOS DE CONTROL (21/03/2019)
1 ud × 609.09 = 609.09
ud. Fabricación y montaje de colectores de puestos de control:
Se realizará en tubería de acero negro con soldadura de 4" e incluirá:
Formado por tubería y 2 salidas preparadas para puestos de control de 3".
Se incluye también la soportación del conjunto y la protección mecánica contra posibles impactos. El colector se dotará además de vaciado y limpieza y se colocará un manómetro.
Incluso conexión del colector a tubería de impulsión del grupo de presión. Totalmente instalado y funcionando.

| Código | Ud | Descripción | Rendimiento | Precio | Importe |
|---|---|---|---|---|---|
| FONT_OF | h | Oficial 1ª fontanería (mano de obra; 21/03/2019) | 3 | 17.82 | 53.46 |
| FONT_AY | h | Ayudante fontanería (mano de obra; 21/03/2019) | 3 | 16.1 | 48.30 |
| MAT42 | ud | Colector 4" y dos salidas de 3" para puestos de control (material; 21/03/2019) | 1 | 495.26 | 495.26 |
| MAT29 | ud | Material auxiliar para instalaciones contra incendios (material; 21/03/2019) | 1 | 6.08 | 6.08 |
| CDC2.26 | % | Costes directos complementarios (21/03/2019) | 0.02 | 299.47 | 5.99 |
|  |  | Total |  |  | 609.09 |

**09.02.02** ud PUESTO DE CONTROL HÚMEDO 3'' (21/03/2019)
1 ud × 1806.41 = 1806.41
ud. Puesto de control de rociadores, de 3" DN 76 mm de diámetro, con cámara de retardo, gong de alarma y presostato, para sistema de tubería mojada, para colocar en posición vertical, formado por válvula de retención y alarma de hierro fundido, trim de acero galvanizado y cámara de retardo de fundición. Incluidas líneas de vaciado conducidas al exterior.
Incluso conexión del puesto de control a red existente de rociadores. Totalmente instalado y funcionando.

| Código | Ud | Descripción | Rendimiento | Precio | Importe |
|---|---|---|---|---|---|
| FONT_OF | h | Oficial 1ª fontanería | 15.036 | 17.82 | 267.94 |
| FONT_AY | h | Ayudante fontanería | 15.036 | 16.1 | 242.08 |
| MAT30 | ud | Puesto de control de rociadores, de 3" DN 76 mm de diámetro (material; 21/03/2019) | 1 | 768.36 | 768.36 |
| MAT31 | ud | Alarma hidráulica, con motor de agua y gong de aleación de alumi (material; 21/03/2019) | 1 | 304.7 | 304.70 |
| MAT32 | ud | Accesorios y piezas especiales para conexión de puesto de contro (material; 21/03/2019) | 10 | 19.18 | 191.80 |
| CDC2.27 | % | Costes directos complementarios (21/03/2019) | 0.02 | 1576.63 | 31.53 |
|  |  | Total |  |  | 1806.41 |

**09.02.03** ud DETECTOR DE FLUJO ESTÁNDAR 3'' (21/03/2019)
1 ud × 150.51 = 150.51
ud. Detector de flujo con retardo, de 3" DN 76 mm de diámetro. Detector de flujo tipo paleta con retardo de hasta 90 segundos y dos contactos NA/NC, de 3" DN 76 mm de diámetro, para una presión máxima de trabajo de 31 bar, según UNE-EN 12259-5. Incluso Tubo rígido de PVC, enchufable, curvable en caliente, de color negro, de 16 mm de diámetro nominal, para canalización fija en superficie. Resistencia a la compresión 1250 N, resistencia al impacto 2 julios, temperatura de trabajo -5°C hasta 60°C, con grado de protección IP 547 según UNE 20324, propiedades eléctricas: aislante, no propagador de la llama. Según UNE-EN 61386-1 y UNE-EN 61386-22. Incluso p/p de abrazaderas, elementos de sujeción y accesorios (curvas, manguitos, tes, codos y curvas flexibles). Incluso Cable unipolar ES07Z1-K (AS), no propagador de la llama, con conductor multifilar de cobre clase 5 (-K) de 1,5 mm² de sección, con aislamiento de compuesto termoplástico a base de poliolefina libre de halógenos con baja emisión de humos y gases corrosivos (Z1), siendo su tensión asignada de 450/750 V. Según UNE 211025.

| Código | Ud | Descripción | Rendimiento | Precio | Importe |
|---|---|---|---|---|---|
| FONT_OF | h | Oficial 1ª fontanería | 0.501 | 17.82 | 8.93 |
| FONT_AY | h | Ayudante fontanería | 0.501 | 16.1 | 8.07 |
| ELEC_OF | h | Oficial 1ª instalador electricista (mano de obra; 21/03/2019) | 0.251 | 17.82 | 4.47 |
| ELEC_AY | h | Ayudante instalador electricista (mano de obra; 21/03/2019) | 0.251 | 16.1 | 4.04 |
| MAT33 | ud | Detector de flujo tipo paleta con retardo de hasta 90 segundos y (material; 21/03/2019) | 1 | 114.12 | 114.12 |
| MAT34 | ml | Tubo rígido de PVC, enchufable, curvable en caliente, de color n (material; 21/03/2019) | 5 | 0.81 | 4.05 |
| MAT35 | ml | Cable unipolar ES07Z1-K (AS), no propagador de la llama, con con (material; 21/03/2019) | 10 | 0.39 | 3.90 |
| CDC2.28 | % | Costes directos complementarios (21/03/2019) | 0.02 | 146.28 | 2.93 |
|  |  | Total |  |  | 150.51 |

**09.02.04** ud VÁLVULA DE COMPUERTA DE 3" FINAL DE CARRERA (21/03/2019)
1 ud × 400.87 = 400.87
ud. Suministro y montaje de válvula de compuerta de 3", para puestos de control, construida con cuerpo en hierro fundido, con husillo ascendente y final de carrera para supervision, embridada. Incluso bridas, juntas, montaje, conexión de final de carrera a módulo monitor y pruebas.

| Código | Ud | Descripción | Rendimiento | Precio | Importe |
|---|---|---|---|---|---|
| FONT_OF | h | Oficial 1ª fontanería | 0.3 | 17.82 | 5.35 |
| FONT_AY | h | Ayudante fontanería | 0.3 | 16.1 | 4.83 |
| MAT21 | ud | Válvula de compuerta de husillo ascendente y cierre elástico, un (material; 21/03/2019) | 1 | 378.62 | 378.62 |
| MAT29 | ud | Material auxiliar para instalaciones contra incendios | 1 | 6.08 | 6.08 |
| CDC2.26 | % | Costes directos complementarios | 0.02 | 299.47 | 5.99 |
|  |  | Total |  |  | 400.87 |

**09.02.05** ud PUESTO DE CONTROL REDUCIDO RED BIES 3" (21/03/2019)
1 ud × 1284.94 = 1284.94
ud. Puesto de control reducido para red de BIE con conexión ranurada de 3". Formado por válvula de mariposa desmultiplicadora, 1 válvula de retención ranurada homologada, 1 detector de flujo, 1 válvula reductora de presión, 3 acoplamientos ranurados, 1 manómetro de glicerina de diámetro 63mm y escala 0-16bar y válvula de retención manómetro de 1/4". Incluso conexión del puesto de control a red existente de bocas de incendio equipadas. Totalmente instalado y funcionando.

| Código | Ud | Descripción | Rendimiento | Precio | Importe |
|---|---|---|---|---|---|
| FONT_OF | h | Oficial 1ª fontanería | 15.036 | 17.82 | 267.94 |
| FONT_AY | h | Ayudante fontanería | 15.036 | 16.1 | 242.08 |
| MAT20 | ud | Puesto de control reducido red BIES, de 3" DN 76 mm de diámetro (material; 21/03/2019) | 1 | 551.59 | 551.59 |
| MAT32 | ud | Accesorios y piezas especiales para conexión de puesto de contro | 10 | 19.18 | 191.80 |
| CDC2.27 | % | Costes directos complementarios | 0.02 | 1576.63 | 31.53 |
|  |  | Total |  |  | 1284.94 |

**09.02.06** ud ROCIADOR 1/2" K80 MONTANTE 68 ºC (EXUTORIOS) (21/03/2019)
3 ud × 37.23 = 111.69
ud. Rociador automático montante, respuesta normal con ampolla fusible, rotura a 68°C, de 1/2" DN 15 mm de diámetro de rosca, coeficiente de descarga K de 80 (métrico). Incluso vela para colocación de rociador a altura correcta respecto al exutorio.

| Código | Ud | Descripción | Rendimiento | Precio | Importe |
|---|---|---|---|---|---|
| FONT_OF | h | Oficial 1ª fontanería | 0.251 | 17.82 | 4.47 |
| FONT_AY | h | Ayudante fontanería | 0.251 | 16.1 | 4.04 |
| MAT36 | ud | Rociador automático montante, respuesta normal con ampolla fusib (material; 21/03/2019) | 1 | 5.3 | 5.30 |
| MAT37 | ud | Accesorios y piezas especiales para conexión de rociador a red d (material; 21/03/2019) | 1 | 23.1 | 23.10 |
| CDC2.29 | % | Costes directos complementarios (21/03/2019) | 0.02 | 15.96 | 0.32 |
|  |  | Total |  |  | 37.23 |

**09.02.07** ud ROCIADOR 1/2" K59 68 ºC (LÍNEA DE TELÓN) (21/03/2019)
9 ud × 57.71 = 519.39
ud. Rociador automático, respuesta normal con ampolla fusible, rotura a 68°C, de 1/2" DN 15 mm de diámetro de rosca, coeficiente de descarga K de 59 (métrico). Incluso accesorios necesarios para colocación del rociador a distancia adecuada respecto del telón según instrucciones del fabricante.

| Código | Ud | Descripción | Rendimiento | Precio | Importe |
|---|---|---|---|---|---|
| FONT_OF | h | Oficial 1ª fontanería | 0.251 | 17.82 | 4.47 |
| FONT_AY | h | Ayudante fontanería | 0.251 | 16.1 | 4.04 |
| MAT41 | ud | Rociador automático, respuesta normal con ampolla fusible de vid (material; 21/03/2019) | 1 | 5.3 | 5.30 |
| MAT40 | ud | Accesorios y piezas especiales para conexión de rociador a red d (material; 21/03/2019) | 1 | 43.58 | 43.58 |
| CDC2.29 | % | Costes directos complementarios | 0.02 | 15.96 | 0.32 |
|  |  | Total |  |  | 57.71 |

| Medición | Uds. | Parcial |
|---|---|---|
| Unidades | 9 | 9.00 |
| Total |  | 9 |

**09.02.08** ud VÁLVULA MARIPOSA VOLANTE REDUCTOR 2 1/2" (TELÓN) (21/03/2019)
1 ud × 266.05 = 266.05
ud. Válvula de corte con volante reductor manual de 2 1/2''. Válvula de mariposa de volante desmultiplicador y asiento de EPDM, unión con bridas, de 2 1/2" de diámetro, PN=16 bar, formada por cuerpo, disco y volante desmultiplicador de fundición dúctil y eje de acero inoxidable. Incluso conexión al módulo monitor.

| Código | Ud | Descripción | Rendimiento | Precio | Importe |
|---|---|---|---|---|---|
| FONT_OF | h | Oficial 1ª fontanería | 0.3 | 17.82 | 5.35 |
| FONT_AY | h | Ayudante fontanería | 0.3 | 16.1 | 4.83 |
| MAT38 | ud | Válvula de mariposa de volante desmultiplicador y asiento de EPD (material; 21/03/2019) | 1 | 244.58 | 244.58 |
| MAT39 | ud | Material auxiliar para instalaciones contra incendios. (material; 21/03/2019) | 1 | 6.08 | 6.08 |
| CDC2.30 | % | Costes directos complementarios (21/03/2019) | 0.02 | 260.33 | 5.21 |
|  |  | Total |  |  | 266.05 |

**09.02.09** ud MEDIOS ESPECIALES DE ELEVACIÓN - BRAZO ARTICULADO DE 16 M (21/03/2019)
2 ud × 117.47 = 234.94
ud. Alquiler diario de cesta elevadora de brazo articulado de 16 m de altura máxima de trabajo.

| Código | Ud | Descripción | Rendimiento | Precio | Importe |
|---|---|---|---|---|---|
| MAQ | ud | Alq. diario de cesta elevadora de brazo articulado de hmax=16 m | 1.008 | 114.26 | 115.17 |
| CDC2.32 | % | Costes directos complementarios (21/03/2019) | 0.02 | 115.18 | 2.30 |
|  |  | Total |  |  | 117.47 |

| Medición | Uds. | Parcial |
|---|---|---|
| Unidades | 2 | 2.00 |
| Total |  | 2 |

### 09.03 TELÓN CORTAFUEGOS (21/03/2019)
Importe: 27310.14

**09.03.01** ud BARRERA TEXTIL CORTAFUEGOS (14/07/2020)
1 ud × 26615.63 = 26615.63
ud. Sistema de barrera textil cortafuegos con el principio de la ley de la gravedad para el cierre, clasificada y ensayada según las actuales normativas europeas EN-13501-2 EN 1634-1. Clasificación de resistencia al fuego EI-60 con la acción combinada de rociadores por una cara según ensayo nº 13/7344-3205 realizado en laboratorio. Homologada para la sectorización con carga de fuego en las 2 caras, cubriendo todas las posibilidades de instalación.
Incluido informe de idoneidad técnica.
Dimensiones: 13,22 x 6,22 m ancho x alto

**09.03.02** ud MEDIOS ESPECIALES DE ELEVACIÓN - BRAZO ARTICULADO DE 16 M (21/03/2019)
5 ud × 117.47 = 587.35
ud. Alquiler diario de cesta elevadora de brazo articulado de 16 m de altura máxima de trabajo.

| Código | Ud | Descripción | Rendimiento | Precio | Importe |
|---|---|---|---|---|---|
| MAQ | ud | Alq. diario de cesta elevadora de brazo articulado de hmax=16 m | 1.008 | 114.26 | 115.17 |
| CDC2.36 | % | Costes directos complementarios (material; 21/03/2019) | 0.02 | 115.18 | 2.30 |
|  |  | Total |  |  | 117.47 |

**09.03.03** ud TRANSPORTE BRAZO ARTICULADO DE 16 M (21/03/2019)
1 ud × 107.16 = 107.16
ud. Transporte a obra y retirada de cesta elevadora de brazo articulado de 16 m de altura máxima de trabajo.

| Código | Ud | Descripción | Rendimiento | Precio | Importe |
|---|---|---|---|---|---|
| MAQ02 | ud | Transporte a obra y retirada de cesta elevadora de brazo articul | 1.008 | 104.23 | 105.06 |
| CDC2.37 | % | Costes directos complementarios (21/03/2019) | 0.02 | 105.06 | 2.10 |
|  |  | Total |  |  | 107.16 |

### 09.04 AEROTERMO SALA DE BOMBAS (21/03/2019)
Importe: 135.34

**09.04.01** ud AEROTERMO DE DOS ETAPAS 1,6/3,3 KW, 400 M3/H (21/03/2019)
1 ud × 135.34 = 135.34
ud. Suministro e instalación de aerotermo de dos etapas de 1,6/3,3 kW, 400 m3/h, monofásico tipo TECNA TV-3, a una altura de 2,5 - 3 m, incluyendo soporte mural mediante lira o escuadras, tuercas, tornillos, pequeño material, medios y materiales auxiliares, completamente colocado, conectado e instalado.

| Código | Ud | Descripción | Rendimiento | Precio | Importe |
|---|---|---|---|---|---|
| M04 | ud | Aerotermo de dos etapas 1,6/3,3 kW, 400 m3/h (material; 21/03/2019) | 1 | 135.34 | 135.34 |
|  |  | Total |  |  | 135.34 |

| Medición | Uds. | Parcial |
|---|---|---|
| Unidades | 1 | 1.00 |
| Total |  | 1 |

### 09.05 LEGALIZACIÓN DE LAS INSTALACIONES PCI (14/07/2020)
Importe: 807.3
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
**09.05.01** ud LEGALIZACIÓN DE LAS INSTALACIONES PCI (14/07/2020)
1 ud × 807.3 = 807.30

| Medición | Uds. | Parcial |
|---|---|---|
| Unidad | 1 | 1.00 |
| Total |  | 1 |

## 10 GESTIÓN DE RESIDUOS (14/07/2020)
Importe: 1500

**10.01** ud GESTIÓN DE RESIDUOS (14/07/2020)
1 ud × 1500 = 1500.00
Las mediciones y presupuesto referentes a este capitulo se encuentran dentro del Informe de Gestión de Residuos de Proyecto.

| Medición | Uds. | Parcial |
|---|---|---|
| Unidad | 1 | 1.00 |
| Total |  | 1 |

## 11 SEGURIDAD Y SALUD (14/07/2020)
Importe: 3800

**11.01** ud SEGURIDAD Y SALUD (14/07/2020)
1 ud × 3800 = 3800.00
Las mediciones y presupuesto referentes a este capitulo se encuentran dentro del Estudio de Seguridad y Salud.

| Medición | Uds. | Parcial |
|---|---|---|
| Unidad | 1 | 1.00 |
| Total |  | 1 |

## Precios auxiliares

**A06T010** h GRÚA TORRE 30 m FLECHA 750 kg (material; 01/01/2010)
Precio: 17.82
Alquiler de grúa torre de 30 m de flecha y 750 kg de carga en punta, incluyendo cimentación, montaje, desmontaje y medios auxiliares.

| Código | Ud | Descripción | Rendimiento | Precio | Importe |
|---|---|---|---|---|---|
| M02GT210 | mes | Alquiler grúa torre 30 m 750 kg (maquinaria) | 0.006 | 836.33 | 5.02 |
| M02GT360 | mes | Contrato mantenimiento (maquinaria) | 0.006 | 99.04 | 0.59 |
| M02GT370 | mes | Alquiler telemando (maquinaria) | 0.006 | 47.18 | 0.28 |
| M02GT300 | u | Montaje/desmontaje grúa torre 30 m flecha (maquinaria) | 0.001 | 2704.61 | 2.70 |
| M02GE050 | h | Grúa telescópica autopropulsada 60 t (maquinaria) | 0.036 | 114.35 | 4.12 |
| M02GT380 | u | Tramo de empotramiento grúa torre <40 m (maquinaria) | 0.001 | 1364.09 | 1.36 |
| E04AB060 | kg | ACERO CORRUGADO PREFORMADO B 500 S | 0.98 | 1.28 | 1.25 |
| E04CMM080 | m3 | HORMIGÓN PARA ARMAR EN CIMENTACIÓN HA-25/P/20/I VERTIDO MANUAL (01/01/2010) | 0.028 | 89.24 | 2.50 |
|  |  | Total |  |  | 17.82 |

Claves: carga, medio, torre, grúa, flecha, alquiler, cimiento, montaje, auxiliar, desmontable, punta

**A02A070** m3 MORTERO CEMENTO M-7,5 (material; 01/01/2010)
Precio: 79.67
Mortero de cemento CEM II/B-P 32,5 N y arena de río de tipo M-7,5 para uso corriente (G), con resistencia a compresión a 28 días de 7,5 N/mm2, confeccionado con hormigonera de 200 l, s/RC-16 y UNE-EN 998-2:2004.

| Código | Ud | Descripción | Rendimiento | Precio | Importe |
|---|---|---|---|---|---|
| O01OA070 | h | Peón ordinario | 1.7 | 17 | 28.90 |
| P01CC020 | t | Cemento CEM II/B-P 32,5 N sacos (material; 01/01/2010) | 0.35 | 94.61 | 33.11 |
| P01AA020 | m3 | Arena de río 0/6 mm (material; 01/01/2010) | 1.01 | 16.23 | 16.39 |
| P01DW050 | m3 | Agua | 0.255 | 1.21 | 0.31 |
| M03HH020 | h | Hormigonera 200 l gasolina (maquinaria) | 0.4 | 2.41 | 0.96 |
|  |  | Total |  |  | 79.67 |

Claves: resistencia, hormigón, areno, mortero, río, confeccionar, compresión, cemento

**D04GT204** ud HOR. HA-25/P/40/ IIa LOSA V. G. CEN. (11/02/2010)
Precio: 82.82
M3. Hormigón en masa para armar HA-25/P/40/ IIa N/mm2, con tamaño máximo del árido de 40 mm. elaborado en central, en losas de cimentación, incluso vertido con pluma-grúa, vibrado y colocado. Según CTE/DB-SE-C y EHE-08.

| Código | Ud | Descripción | Rendimiento | Precio | Importe |
|---|---|---|---|---|---|
| O01OA070 | h | Peón ordinario | 1.05 | 17 | 17.85 |
| A03KB010 | Hr | PLUMA GRÚA DE 30 Mts. (maquinaria; 11/02/2010) | 1.1 | 5.75 | 6.33 |
| A02FA733 | Ud | HORM. HA-25/P/40/ IIa CENTRAL (material; 29/12/2014) | 1 | 54.69 | 54.69 |
| %CI | % | Costes indirectos..(s/total) | 5 % | 78.87 | 3.94 |
|  |  | Total |  |  | 82.82 |

Relación comercial: Barcelona, 94.89, Madrid

**D04CS001** ud ENCOF. MAD. LOSAS CIMENTAC. (24/01/2015)
Precio: 4.6
M2. Encofrado y desencofrado con madera suelta en losas de cimentación, considerando 8 posturas.

| Código | Ud | Descripción | Rendimiento | Precio | Importe |
|---|---|---|---|---|---|
| O01OB010 | h | Oficial 1ª encofrador | 0.1 | 19.6 | 1.96 |
| O01OB020 | h | Ayudante encofrador (mano de obra; 20/02/2019) | 0.1 | 17.99 | 1.80 |
| U07AI001 | M3 | Madera pino encofrar 26 mm. (material; 24/01/2015) | 0.005 | 109.49 | 0.55 |
| U06AA001 | Kg | Alambre atar 1,3 mm. (material; 24/01/2015) | 0.008 | 1.01 | 0.01 |
| U06DA010 | Kg | Puntas plana 20x100 (material; 24/01/2015) | 0.04 | 1.49 | 0.06 |
| %CI | % | Costes indirectos..(s/total) | 5 % | 4.38 | 0.22 |
|  |  | Total |  |  | 4.6 |

Relación comercial: Barcelona, 3.79, Madrid

**D04AA201** kg ACERO CORRUGADO B 500-S (24/01/2015)
Precio: 0.91
Kg. Acero corrugado B 500-S incluso cortado, doblado, armado y colocado en obra, i/p.p. de mermas, solapes y despuntes.

| Código | Ud | Descripción | Rendimiento | Precio | Importe |
|---|---|---|---|---|---|
| O01OB030 | h | Oficial 1ª ferralla (mano de obra) | 0.008 | 19.6 | 0.16 |
| O01OB040 | h | Ayudante ferralla (mano de obra) | 0.008 | 18.39 | 0.15 |
| U06AA001 | Kg | Alambre atar 1,3 mm. | 0.005 | 1.01 | 0.01 |
| U06GG001 | Kg | Acero corrugado B 500-S (material; 24/01/2015) | 1.05 | 0.51 | 0.54 |
| %CI | % | Costes indirectos..(s/total) | 5 % | 0.86 | 0.04 |
|  |  | Total |  |  | 0.91 |

Relación comercial: Barcelona, 0.93, Madrid

**E09PC210** m REMATE CHAPA PRELACADA 0,8 mm D=500 mm
Precio: 19.77
Remate de chapa de acero de 0,8 mm en perfil comercial prelacado por cara exterior de 500 mm de desarrollo, en cumbrera, lima o remate lateral, i/p.p. de solapes accesorios de fijación y juntas de estanqueidad, totalmente instalado, i/medios auxiliares y elementos de seguridad, s/NTE-QTG-9-10 y 11. Medido en verdadera magnitud.

| Código | Ud | Descripción | Rendimiento | Precio | Importe |
|---|---|---|---|---|---|
| O01OA030 | h | Oficial primera | 0.25 | 20 | 5.00 |
| O01OA050 | h | Ayudante | 0.25 | 17.8 | 4.45 |
| P05CGP310 | m | Remate acero prelacado a=50 cm e=0,8 mm (material) | 1.15 | 8.86 | 10.19 |
| P05CW010 | u | Tornillería y pequeño material (material) | 0.6 | 0.22 | 0.13 |
|  |  | Total |  |  | 19.77 |

Claves: cara, accesorio, chapa, comercial, perfil, laca, remate, cumbrera, exterior, lima, acero, lateral, medición, seguridad, auxiliar, estanquidad, junta, fijación, solape, desarrollar

**A02S020** m3 MORTERO CEMENTO HIDRÓFUGO M-10 (material; 01/01/2010)
Precio: 88.9
Mortero de cemento CEM II/B-P 32,5 N y arena de río M-10 con aditivo hidrófugo confeccionado con hormigonera de 200 l, s/RC-16.

| Código | Ud | Descripción | Rendimiento | Precio | Importe |
|---|---|---|---|---|---|
| O01OA070 | h | Peón ordinario | 1.8 | 17 | 30.60 |
| M03HH020 | h | Hormigonera 200 l gasolina | 0.4 | 2.41 | 0.96 |
| P01CC020 | t | Cemento CEM II/B-P 32,5 N sacos | 0.38 | 94.61 | 35.95 |
| P01AA020 | m3 | Arena de río 0/6 mm | 1.03 | 16.23 | 16.72 |
| P01DW050 | m3 | Agua | 0.24 | 1.21 | 0.29 |
| P01DH010 | kg | Hidrofugante mortero/hormigón (material; 01/01/2010) | 1.75 | 2.5 | 4.38 |
|  |  | Total |  |  | 88.9 |

Claves: río, areno, cemento, hidrófugo, aditivo, confeccionar, hormigón, mortero

**A02A060** m3 MORTERO CEMENTO M-10 (material; 01/01/2010)
Precio: 82.35
Mortero de cemento CEM II/B-P 32,5 N y arena de río de tipo M-10 para uso corriente (G), con resistencia a compresión a 28 días de 10 N/mm2, confeccionado con hormigonera de 200 l, s/RC-16 y UNE-EN 998-2:2004.

| Código | Ud | Descripción | Rendimiento | Precio | Importe |
|---|---|---|---|---|---|
| O01OA070 | h | Peón ordinario | 1.7 | 17 | 28.90 |
| M03HH020 | h | Hormigonera 200 l gasolina | 0.4 | 2.41 | 0.96 |
| P01CC020 | t | Cemento CEM II/B-P 32,5 N sacos | 0.38 | 94.61 | 35.95 |
| P01AA020 | m3 | Arena de río 0/6 mm | 1 | 16.23 | 16.23 |
| P01DW050 | m3 | Agua | 0.26 | 1.21 | 0.31 |
|  |  | Total |  |  | 82.35 |

Claves: mortero, cemento, hormigón, resistencia, areno, confeccionar, compresión, río

**A01A030** m3 PASTA DE YESO NEGRO (material; 01/01/2010)
Precio: 91.74
Pasta de yeso negro amasado manualmente.

| Código | Ud | Descripción | Rendimiento | Precio | Importe |
|---|---|---|---|---|---|
| O01OA070 | h | Peón ordinario | 2.5 | 17 | 42.50 |
| P01CY010 | t | Yeso negro en sacos YG (material; 01/01/2010) | 0.85 | 57.07 | 48.51 |
| P01DW050 | m3 | Agua | 0.6 | 1.21 | 0.73 |
|  |  | Total |  |  | 91.74 |

Claves: amasado, yeso, manual, pasta, negro

**A02FA733** Ud HORM. HA-25/P/40/ IIa CENTRAL (material; 29/12/2014)
Precio: 54.69
M3. Hormigón para armar de resistencia HA-25/P/40/ IIa Nmm2, con cemento CEM II/A-P 32,5 R arena de río y árido rodado tamaño máximo 40 mm., de central para vibrar y consistencia plástica, puesto en obra, con p.p. de mermas y cargas incompletas. Según EHE-08.

| Código | Ud | Descripción | Rendimiento | Precio | Importe |
|---|---|---|---|---|---|
| U04MA733 | M3 | Hormigón HA-25/P/40/ IIa central (material; 29/12/2014) | 1 | 54.69 | 54.69 |
|  |  | Total |  |  | 54.69 |

Relación comercial: Barcelona, 68, Madrid

**A03KB010** Hr PLUMA GRÚA DE 30 Mts. (maquinaria; 11/02/2010)
Precio: 5.75
Hr. Grúa torre con una altura máxima bajo gancho de 33,42 m y brazo de 31 mt, con carga máxima de 2 Tn a 13,7 mt y una carga en punta de 750 Kg, montada sobre carretón de traslación, realizado con perfiles de estructura ligera de alta resistencia, con tramos unidos por bulones con reductores de ataque directo, motor de 12 CV a 3.000 rpm, con una velocidad de elevación de 0-40 mpm, velocidad de giro 0.8 rpm de traslación de 25 rpm y de trepado hidraúlico de 1,5 mpm, con necesidad de un lastre de base de 38 Tn, para una altura total máxima de 33,42 mt bajo gancho. Potencia necesaria para la acometida de eléctrica de 16,2 Kw.

| Código | Ud | Descripción | Rendimiento | Precio | Importe |
|---|---|---|---|---|---|
| U02OA010 | Hr | Pluma grúa de 30 mts. (maquinaria; 24/01/2015) | 1 | 4.25 | 4.25 |
| U%10 | % | Amortización y otros gastos (11/02/2010) | 10 % | 4.25 | 0.43 |
| U02SW005 | Ud | Kilowatio (11/02/2010) | 16.2 | 0.06 | 0.97 |
| U02OA025 | Hr | Montaje y desmontaje P.L.G. 30 m (maquinaria; 24/01/2015) | 1 | 0.1 | 0.10 |
|  |  | Total |  |  | 5.75 |

Relación comercial: Barcelona, 6.34, Madrid

**E04AB060** kg ACERO CORRUGADO PREFORMADO B 500 S
Precio: 1.28
Acero corrugado B 500 S, preformado en taller (cortado, elaborado y armado) y colocado en obra. Según EHE-08 y CTE-SE-A. Acero con marcado CE y DdP (Declaración de prestaciones) según Reglamento (UE) 305/2011.

| Código | Ud | Descripción | Rendimiento | Precio | Importe |
|---|---|---|---|---|---|
| O01OB030 | h | Oficial 1ª ferralla | 0.009 | 19.6 | 0.18 |
| O01OB040 | h | Ayudante ferralla | 0.009 | 18.39 | 0.17 |
| P03ACD010 | kg | Acero corrugado elaborado B 500 SD (material) | 1.05 | 0.88 | 0.92 |
| P03AAA020 | kg | Alambre atar 1,3 mm (material) | 0.006 | 0.84 | 0.01 |
|  |  | Total |  |  | 1.28 |

Claves: taller, marco, armadura, cortador, círculo, corrugado, acero, elaboración, colocación

**E04CMM080** m3 HORMIGÓN PARA ARMAR EN CIMENTACIÓN HA-25/P/20/I VERTIDO MANUAL (01/01/2010)
Precio: 89.24
Hormigón para armar HA-25/P/20/I, elaborado en central, en relleno de zapatas y zanjas de cimentación, i/encamillado de pilares y muros, vertido por medios manuales, vibrado y colocación. Según normas NTE-CSZ, EHE-08 y CTE-SE-C. Componentes del hormigón con marcado CE y DdP (Declaración de prestaciones) según Reglamento (UE) 305/2011.

| Código | Ud | Descripción | Rendimiento | Precio | Importe |
|---|---|---|---|---|---|
| O01OA030 | h | Oficial primera | 0.36 | 20 | 7.20 |
| O01OA070 | h | Peón ordinario | 0.36 | 17 | 6.12 |
| M11HV120 | h | Aguja eléctrica c/convertidor gasolina D=79 mm (maquinaria) | 0.36 | 7.55 | 2.72 |
| P01HA240 | m3 | Hormigón HA-25/P/20/I central | 1.15 | 63.65 | 73.20 |
|  |  | Total |  |  | 89.24 |

Claves: zapata, medio, hormigón, cimiento, vertedero, manual, elaboración, relleno, muro, central, vibración, armadura, colocación, norma, componente, círculo, soporte, zanja, marco

## Recursos

**O01OA070** h Peón ordinario
Claves: ordinario

**M05EN030** h Retroexcavadora hidráulica neumáticos 100 cv
Claves: neumático, retroexcavadora, hidráulico

**M06MR230** h Martillo rompedor hidráulico 600 kg
Claves: martillo, hidráulico, rompedor

**M11MM030** h Motosierra gasolina L=40 cm 1,32 cv
Claves: gasolina

**M05PN020** h Pala cargadora neumáticos 155 cv 2,5 m3
Claves: pala, cargador, neumático

**M05EC010** h Retroexcavadora hidráulica cadenas 90 cv
Claves: cadena, retroexcavadora, hidráulico

**M07CB030** h Camión basculante 6x4 de 20 t
Claves: camión, basculante

**M08RN050** h Rodillo compactador mixto 18 t a=222 cm
Claves: rodillo, compacto, mixto

**M08CA110** h Cisterna agua s/camión 10.000 l
Claves: agua, cisterna

**P01AF040** t Zahorra artificial huso Z-3 DA<25
Claves: zahorra, artificial

**M08NM020** h Motoniveladora de 200 cv
Claves: nivel

**M08RN020** h Rodillo compactador mixto 7000 kg a=168 cm
Claves: rodillo, compacto, mixto

**M07CB010** h Camión basculante 4x2 de 10 t
Claves: camión, basculante

**M07N060** m3 Canon de desbroce a vertedero
Claves: desbroce, vertedero

**P01HA240** m3 Hormigón HA-25/P/20/I central
Claves: central, hormigón

**P03W043** kg Fibra acero L/D 67 / D=0,75 mm / L=50 mm 1200 MPa
Claves: fibra, acero

**P01HM250** m2 Lámina de polietileno, de 120 g/m²
Claves: central, hormigón

**O01OA050** h Ayudante
Claves: ayudante

**P13VP130** u Poste galvanizado
Claves: galvanizar, tornapunta, poste

**P01HM060** m3 Hormigón HM-20/P/20/I central
Claves: hormigón, central

**O01OB130** h Oficial 1ª cerrajero
Claves: cerrajería

**O01OB140** h Ayudante cerrajero
Claves: ayudante, cerrajería

**O01OB010** h Oficial 1ª encofrador
Claves: encofrar

**P03ACA080** kg Acero corrugado B 400 S/SD
Claves: acero, corrugado

**M12O010** h Equipo oxicorte
Claves: equipo

**P01DW090** u Pequeño material
Claves: material

**P03ALP010** kg Acero laminado S 275 JR
Claves: acero, lámina

**P25OU080** l Minio electrolítico
Claves: minio, electrolítico

**P01LA070** u Armadura de tendel redonda galvanizada 4x100 mm
Claves: tendel, redondo, galvanizar, bekaert, armadura, murfor

**P01BT120** u Bloque cerámico 30x19x14 cm
Claves: bloque, cerámico

**O01OA060** h Peón especializado
Claves: especial

**P04PF020** m2 Placa yeso laminado cortafuego (Tipo F) 15 mm
Claves: yeso, lámina, placa, cortafuego

**P04PNB020** m Banda estanqueidad perimetral PYL 70 mm
Claves: perímetro, banda, estanquidad

**P04PPC030** m Canal tabiquería PYL 73 mm
Claves: tabiquería, canal

**P04PPM030** m Montante tabique PYL 70 mm
Claves: montante, tabiquería

**P04POP010** u Tornillo fijación PYL a perfil metálico e<0,75 mm (PM) 3,5x25 mm
Claves: tornillo, fijación, perfil, metal

**P04POP020** u Tornillo fijación PYL a perfil metálico e<0,75 mm (PM) 3,5x35 mm
Claves: perfil, fijación, tornillo, metal

**P04POC020** u Tornillo fijación entre perfiles metálicos (MM) 3,5x9,5 mm
Claves: tornillo, metal, perfil, fijación

**P04PNA010** kg Pasta de agarre PYL estándar
Claves: pasta, estándar, agarre

**P04PNJ030** kg Pasta para juntas PYL cortafuego
Claves: junta, cortafuego, pasta

**P04PNC010** m Cinta de juntas PYL (rollo 150 m)
Claves: rollo, junta, cinta

**P04PNC020** m Cinta guardavivos PYL (rollo 30 m)
Claves: guardavivo, cinta, rollo

**P07W500** m Remate aluminio de arranque SATE e=100 mm
Claves: aluminio, arranque, remate

**P01FA710** kg Mortero fijación aislamiento exterior
Claves: mortero, fijación, aislamiento, exterior

**P07TL815** m2 Panel compacto poliestireno extruido e=160 mm
Claves: mineral, panel, compacto, lana

**P07W430** u Taco expansión y clavo polipropileno c/arandela
Claves: taco, clavo, expansión, polipropileno

**P01FA140** kg Adhesivo en base cemento blanco
Claves: blanco, adhesivo, base, cemento

**P04RW040** m2 Malla fibra vidrio antiálcalis 10x10 mm
Claves: vidrio, fibra, malla

**P25OW020** l Imprimación acrílica selladora superficies exteriores
Claves: sellador, exterior, imprimación, superficie, acrílico

**P01MS210** t Mortero revoco ext.(decoración) monocapa (OC-CSIV-W2)
Claves: revoco, exterior, decoración, capa, mortero

**P01DW050** m3 Agua
Claves: agua

**P07W510** m Cantonera PVC con malla fibra vidrio 10 cm
Claves: vidrio, cantonera, fibra, malla, PVC

**P07W520** m Perfil adhesivo PVC con malla fibra vidrio intradós ventanas 10
Claves: PVC, malla, perfil, vidrio, adhesivo, intradós, ventana, fibra

**P12V070** m Vierteaguas aluminio lacado color 40 cm
Claves: color, vierteaguas, laca, aluminio

**P04RM060** kg Mortero monocapa convencional
Claves: mortero, capa

**P01LA060** m Armadura de tendel redonda galvanizada 4x80 mm
Claves: murfor, redondo, tendel, armadura, galvanizar, bekaert

**P01LA470** u Gancho para dinteles inoxidable 84 mm
Claves: gancho, inoxidable, murfor, bekaert, dintel

**P01LT060** mu Ladrillo perforado tosco 24x11,5x10 cm
Claves: tosco, perforación, ladrillo

**P01MC030** m3 Mortero cem. gris II/B-M 32,5 M-7,5/CEM
Claves: gris, material

**P04RR050** kg Mortero revoco CSIV-W1
Claves: mortero, revoco

**O01OB230** h Oficial 1ª pintura
Claves: pintura

**P25OZ040** l Emulsión fijadora muy penetrante obra/madera exterior/interior
Claves: fijación, emulsión

**P25ES080** l Pintura plástica exterior/interior alta adherencia
Claves: pintura, plástico, adherencia, alto

**P25WW220** u Pequeño material
Claves: material

**P04PF010** m2 Placa yeso laminado cortafuego (Tipo F) 13 mm
Claves: placa, yeso, lámina, cortafuego

**P07TL995** m2 Panel lana mineral (MW) 65 mm (0,036 W/mK)
Claves: lana, panel, mineral

**P04PHH010** m2 Placa yeso laminado hidrófuga baja absorción (Tipo H1) 13 mm
Claves: yeso, absorción, placa, hidrófugo, lámina

**P04PNB005** m Banda estanqueidad perimetral PYL 30 mm
Claves: perímetro, estanquidad, banda

**P04PPW010** m Perfil acero galvanizado en U PYL 30x30 mm
Claves: perfil, galvanizar, acero

**P04PPO030** m Maestra acero galvanizado en C PYL 60x27 mm
Claves: galvanizar, acero, maestra

**P04TO010** u Cuelgue regulable combinado falso techo continuo PYL
Claves: combinado, techo, regulación, continuo, falso

**P04TO040** u Varilla de cuelgue 1000 mm falso techo
Claves: varilla, falso, techo

**P04TO020** u Conector maestra 60x27 mm falso techo continuo PYL
Claves: conexión, techo, falso, continuo, maestra

**P04TO030** u Caballete maestra 60x27 mm falso techo continuo PYL
Claves: caballete, continuo, techo, maestra, falso

**P04PNJ020** kg Pasta para juntas PYL ambiente húmedo
Claves: junta, pasta, ambiente, humedad

**P04POP031** u Tornillo fijación placa-metal KNAUF TN 3,5x45 mm
Claves: fijación, knauf, tornillo

**P25OG040** kg Masilla ultrafina acabados
Claves: masilla

**P25EI210** l Pintura plástica alta calidad
Claves: alto, mate, calidad, plástico, agua, pintura

**P25OU060** l Minio de plomo marino
Claves: plomo, minio

**P25JA090** l Esmalte glicero. 1ªcalidad b/n mate
Claves: calidad, esmalte, mate

**P04RR040** kg Mortero revoco CSIII-W1
Claves: mortero, revoco

**O01OB090** h Oficial solador alicatador
Claves: alicatar

**O01OB100** h Ayudante solador alicatador
Claves: ayudante, alicatar

**P09AM110** m2 Azulejo porcelánico técnico natural 30x30 cm
Claves: porcelana, natural, azulejo

**P01FA405** kg Adhesivo cementoso porcelánico s/varios C1TE
Claves: porcelana, adhesivo

**P01FJ006** kg Junta cementosa mejorada color 2-15 mm CG2
Claves: junta, color, mejora

**P10AP040** m Albardilla hormigón polímero plana 210 mm e=20 mm
Claves: plano, hormigón, albardilla

**P01UC030** kg Puntas 20x100 mm
Claves: punta

**M02GE050** h Grúa telescópica autopropulsada 60 t
Claves: grúa, telescópico, autopropulsado

**M02GT210** mes Alquiler grúa torre 30 m 750 kg
Claves: alquiler, torre, grúa

**M02GT300** u Montaje/desmontaje grúa torre 30 m flecha
Claves: grúa, torre, flecha

**M02GT360** mes Contrato mantenimiento
Claves: contrato

**M02GT370** mes Alquiler telemando
Claves: alquiler, mando

**M02GT380** u Tramo de empotramiento grúa torre <40 m
Claves: empotramiento, grúa, torre

**M03HH020** h Hormigonera 200 l gasolina
Claves: gasolina, hormigón

**M11HV120** h Aguja eléctrica c/convertidor gasolina D=79 mm
Claves: aguja, eléctrico, gasolina

**O01OB020** h Ayudante encofrador
Claves: ayudante, encofrar

**O01OB040** h Ayudante ferralla
Claves: ayudante

**P01AA020** m3 Arena de río 0/6 mm
Claves: areno, río

**P01CC020** t Cemento CEM II/B-P 32,5 N sacos
Claves: cemento

**P01CY010** t Yeso negro en sacos YG
Claves: negro, yeso

**P01DH010** kg Hidrofugante mortero/hormigón
Claves: hidrofugación

**P03AAA020** kg Alambre atar 1,3 mm
Claves: alambre

**P03ACD010** kg Acero corrugado elaborado B 500 SD
Claves: corrugado, elaboración, acero

**P05CGP310** m Remate acero prelacado a=50 cm e=0,8 mm
Claves: remate, acero, laca

**P05CW010** u Tornillería y pequeño material
Claves: tornillo, material
